# Detector infravermelho passivo

- Propriedade do ficheiro: CYPE INGENIEROS, S.A.
- Formato: FIEBDC-3/2002
- Âmbito geográfico: Brasil
- Moeda: BRL
- Custos indiretos: 3.00 %
- Despesas gerais: 13.00 %
- Lucro: 6.00 %
- IVA: 17.00 %

## I Instalações

### ID Segurança

#### IDD Sensores de presença

**IDD010** Un Detector infravermelho passivo.
Detector volumétrico infra-vermelho passivo, cobertura volumétrica de 12 m/90°, cobertura de cortina de 12 m/6°, cobertura de largo alcance de 20 m/6°, com detecção de ângulo zero, led de teste, memória de alarme, medidor de impulsos, filtro de luz branca e proteção anti-abertura. Inclusive elementos de fixação.
Inclui: Marcação. Fixação ao paramento. Montagem, ligação e verificação do seu correto funcionamento.
Critério de medição de projeto: Número de unidades previstas, segundo documentação gráfica de Projeto.
Critério de quantitativos de obra: Medir-se-á o número de unidades realmente executadas segundo especificações de Projeto.

| Código | Un | Descrição | Rendimento | Preço | Importância |
|---|---|---|---|---|---|
| mt41ing060a | Un | Detector volumétrico infra-vermelho passivo, cobertura volumétrica de 12 m/90°, cobertura de cortina de 12 m/6°, cobertura de largo alcance de 20 m/6°, com detecção de ângulo zero, led de teste, memória de alarme, medidor de impulsos, filtro de luz branca e proteção anti-abertura. Inclusive elementos de fixação. (material) | 1.000 | 133.81 | 133.81 |
| mo006 | h | Instalador de redes e equipamentos de detecção e segurança. (mão de obra) | 0.281 | 40.91 | 11.50 |
| mo105 | h | Ajudante de instalador de redes e equipamentos de detecção e segurança. (mão de obra) | 0.281 | 30.78 | 8.65 |
| % | % | Custos diretos complementares | 2 % | 153.96 | 3.08 |
|  |  | Custos diretos |  |  | 157.04 |
