# Contato magnético de grande potência

- Propriedade do ficheiro: CYPE INGENIEROS, S.A.
- Formato: FIEBDC-3/2002
- Âmbito geográfico: Brasil
- Moeda: BRL
- Custos indiretos: 3.00 %
- Despesas gerais: 13.00 %
- Lucro: 6.00 %
- IVA: 17.00 %

## I Instalações

### ID Segurança

#### IDG Sensores magnéticos

**IDG020** Un Contato magnético de grande potência.
Contato magnético de grande potência, abertura máxima da porta ou janela para activar o contato 75 mm, com carcaça de alumínio, proteção anti-abertura e contato normalmente encerrado. Instalação em porta ou janela. Inclusive elementos de fixação.
Inclui: Marcação da localização. Fixação à superfície suporte. Ligação e verificação do seu correto funcionamento.
Critério de medição de projeto: Número de unidades previstas, segundo documentação gráfica de Projeto.
Critério de quantitativos de obra: Medir-se-á o número de unidades realmente executadas segundo especificações de Projeto.

| Código | Un | Descrição | Rendimento | Preço | Importância |
|---|---|---|---|---|---|
| mt41ing160a | Un | Contato magnético de grande potência, abertura máxima da porta ou janela para activar o contato 75 mm, com carcaça de alumínio, proteção anti-abertura e contato normalmente encerrado, para instalar em portas e janelas. Inclusive elementos de fixação. (material) | 1.000 | 435.24 | 435.24 |
| mo006 | h | Instalador de redes e equipamentos de detecção e segurança. (mão de obra) | 0.225 | 40.91 | 9.20 |
| mo105 | h | Ajudante de instalador de redes e equipamentos de detecção e segurança. (mão de obra) | 0.225 | 30.78 | 6.93 |
| % | % | Custos diretos complementares | 2 % | 451.37 | 9.03 |
|  |  | Custos diretos |  |  | 460.40 |
