# Bateria

- Propriedade do ficheiro: CYPE INGENIEROS, S.A.
- Formato: FIEBDC-3/2002
- Âmbito geográfico: Brasil
- Moeda: BRL
- Custos indiretos: 3.00 %
- Despesas gerais: 13.00 %
- Lucro: 6.00 %
- IVA: 17.00 %

## I Instalações

### ID Segurança

#### IDN Baterias

**IDN010** Un Bateria.
Bateria recarregável de Li-Ion, de 7,2 V e 13 Ah.
Inclui: Colocação da bateria. Ligação e verificação do seu correto funcionamento.
Critério de medição de projeto: Número de unidades previstas, segundo documentação gráfica de Projeto.
Critério de quantitativos de obra: Medir-se-á o número de unidades realmente executadas segundo especificações de Projeto.

| Código | Un | Descrição | Rendimento | Preço | Importância |
|---|---|---|---|---|---|
| mt41ing125a | Un | Bateria recarregável de Li-Ion, de 7,2 V e 13 Ah. (material) | 1.000 | 643.40 | 643.40 |
| mo006 | h | Instalador de redes e equipamentos de detecção e segurança. (mão de obra) | 0.023 | 40.91 | 0.94 |
| mo105 | h | Ajudante de instalador de redes e equipamentos de detecção e segurança. (mão de obra) | 0.023 | 30.78 | 0.71 |
| % | % | Custos diretos complementares | 2 % | 645.05 | 12.90 |
|  |  | Custos diretos |  |  | 657.95 |
