# Botão de emergência

- Propriedade do ficheiro: CYPE INGENIEROS, S.A.
- Formato: FIEBDC-3/2002
- Âmbito geográfico: Brasil
- Moeda: BRL
- Custos indiretos: 3.00 %
- Despesas gerais: 13.00 %
- Lucro: 6.00 %
- IVA: 17.00 %

## I Instalações

### ID Segurança

#### IDP Botões de emergência

**IDP010** Un Botão de emergência.
Botão de emergência vermelho, de plástico ABS cor cinza, de 60x55x33 mm, com contato normalmente encerrado e parafusos de fixação.
Inclui: Marcação. Fixação à superfície suporte. Montagem, ligação e verificação do seu correto funcionamento.
Critério de medição de projeto: Número de unidades previstas, segundo documentação gráfica de Projeto.
Critério de quantitativos de obra: Medir-se-á o número de unidades realmente executadas segundo especificações de Projeto.

| Código | Un | Descrição | Rendimento | Preço | Importância |
|---|---|---|---|---|---|
| mt41ing200a | Un | Botão de emergência vermelho, de plástico ABS cor cinza, de 60x55x33 mm, com contato normalmente encerrado e parafusos de fixação. (material) | 1.000 | 240.35 | 240.35 |
| mo006 | h | Instalador de redes e equipamentos de detecção e segurança. (mão de obra) | 0.056 | 40.91 | 2.29 |
| mo105 | h | Ajudante de instalador de redes e equipamentos de detecção e segurança. (mão de obra) | 0.056 | 30.78 | 1.72 |
| % | % | Custos diretos complementares | 2 % | 244.36 | 4.89 |
|  |  | Custos diretos |  |  | 249.25 |
