# Teclado via rádio

- Propriedade do ficheiro: CYPE INGENIEROS, S.A.
- Formato: FIEBDC-3/2002
- Âmbito geográfico: Brasil
- Moeda: BRL
- Custos indiretos: 3.00 %
- Despesas gerais: 13.00 %
- Lucro: 6.00 %
- IVA: 17.00 %

## I Instalações

### ID Segurança

#### IDR Centrais de intrusão via rádio

**IDR030** Un Teclado via rádio.
Teclado de comunicação via rádio, de 110x214x35 mm, com ecrã LCD retroiluminado, teclado retroiluminado, duas teclas de emergência, proteção anti-abertura e quatro baterias de litio de 3 V. Inclusive elementos de fixação.
Inclui: Marcação. Fixação ao paramento. Montagem, ligação e verificação do seu correto funcionamento.
Critério de medição de projeto: Número de unidades previstas, segundo documentação gráfica de Projeto.
Critério de quantitativos de obra: Medir-se-á o número de unidades realmente executadas segundo especificações de Projeto.

| Código | Un | Descrição | Rendimento | Preço | Importância |
|---|---|---|---|---|---|
| mt41ing230a | Un | Teclado de comunicação via rádio, de 110x214x35 mm, com ecrã LCD retroiluminado, teclado retroiluminado, duas teclas de emergência, proteção anti-abertura e quatro baterias de litio de 3 V. Inclusive elementos de fixação. (material) | 1.000 | 1201.77 | 1201.77 |
| mo006 | h | Instalador de redes e equipamentos de detecção e segurança. (mão de obra) | 0.113 | 40.91 | 4.62 |
| mo105 | h | Ajudante de instalador de redes e equipamentos de detecção e segurança. (mão de obra) | 0.113 | 30.78 | 3.48 |
| % | % | Custos diretos complementares | 2 % | 1209.87 | 24.20 |
|  |  | Custos diretos |  |  | 1234.07 |
