# Conjunto de central com microprocessador e teclado

- Propriedade do ficheiro: CYPE INGENIEROS, S.A.
- Formato: FIEBDC-3/2002
- Âmbito geográfico: Brasil
- Moeda: BRL
- Custos indiretos: 3.00 %
- Despesas gerais: 13.00 %
- Lucro: 6.00 %
- IVA: 17.00 %

## I Instalações

### ID Segurança

#### IDT Centrais de intrusão de fio

**IDT010** Un Conjunto de central com microprocessador e teclado.
Central microprocessada bidireccional com transmissor telefónico integrado, para um máximo de 8 zonas, ampliável a 56 através de módulo opcional, controle de 1 zona as 24 horas, de 245x345x77 mm mm, com chave mecânica para colocação em funcionamento e desactivação e 1 relé de saída e 4 saídas eléctricas Open Coletor, admite até 4 teclados e 4 leitores de chave com 2 zonas suplementares de alarme em cada um deles, divisível em 3 partes, conversão a sistema híbrido supervisionado (com cabos/via rádio) através de módulo opcional, memória de até 64 eventos, 8 formatos de transmissão, transmissão verbal através de módulo opcional, programável através de teclado, com PC local através do protocolo RS232 ou via modem através da linha telefónica usando o software Fast Link, teclado e 3 módulos de ampliação de 8 zonas de alarme por módulo.
Inclui: Marcação. Fixação ao paramento. Montagem, ligação e verificação do seu correto funcionamento.
Critério de medição de projeto: Número de unidades previstas, segundo documentação gráfica de Projeto.
Critério de quantitativos de obra: Medir-se-á o número de unidades realmente executadas segundo especificações de Projeto.

| Código | Un | Descrição | Rendimento | Preço | Importância |
|---|---|---|---|---|---|
| mt41ing310d | Un | Central microprocessada bidireccional com transmissor telefónico integrado, para um máximo de 8 zonas, ampliável a 56 através de módulo opcional, controle de 1 zona as 24 horas, de 245x345x77 mm mm, com chave mecânica para colocação em funcionamento e desactivação e 1 relé de saída e 4 saídas eléctricas Open Coletor, admite até 4 teclados e 4 leitores de chave com 2 zonas suplementares de alarme em cada um deles, divisível em 3 partes, conversão a sistema híbrido supervisionado (com cabos/via rádio) através de módulo opcional, memória de até 64 eventos, 8 formatos de transmissão, transmissão verbal através de módulo opcional, programável através de teclado, com PC local através do protocolo RS232 ou via modem através da linha telefónica usando o software Fast Link. (material) | 1.000 | 1345.72 | 1345.72 |
| mt41ing320d | Un | Teclado com ecrã LCD, de 141x109x34 mm, com sistema de teclas iluminadas e proteção anti-abertura. (material) | 1.000 | 445.25 | 445.25 |
| mt41ing330a | Un | Módulo de ampliação de 8 zonas de alarme, com proteção anti-abertura, 1 entrada auxiliar e 4 saídas eléctricas. (material) | 3.000 | 553.59 | 1660.77 |
| mo006 | h | Instalador de redes e equipamentos de detecção e segurança. (mão de obra) | 2.926 | 40.91 | 119.70 |
| mo105 | h | Ajudante de instalador de redes e equipamentos de detecção e segurança. (mão de obra) | 2.926 | 30.78 | 90.06 |
| % | % | Custos diretos complementares | 2 % | 3661.50 | 73.23 |
|  |  | Custos diretos |  |  | 3734.73 |
