# Sistema de alimentação ininterrupta (SAI)

- Propriedade do ficheiro: CYPE INGENIEROS, S.A.
- Formato: FIEBDC-3/2002
- Âmbito geográfico: Brasil
- Moeda: BRL
- Custos indiretos: 3.00 %
- Despesas gerais: 13.00 %
- Lucro: 6.00 %
- IVA: 17.00 %

## I Instalações

### IE Elétricas

#### IEA Sistemas de alimentação

**IEA010** Un Sistema de alimentação ininterrupta (SAI).
Sistema de alimentação ininterrupta On-Line, de 30 kVA de potência, para alimentação trifásica, composto por rectificador de corrente e carregador de bateria, baterias, inversores estáticos eletrônicos, bypass e interruptor paralelo. Inclusive acessórios necessários para a sua correta instalação.
Inclui: Montagem e fixação. Ligação e colocação em funcionamento.
Critério de medição de projeto: Número de unidades previstas, segundo documentação gráfica de Projeto.
Critério de quantitativos de obra: Medir-se-á o número de unidades realmente executadas segundo especificações de Projeto.

| Código | Un | Descrição | Rendimento | Preço | Importância |
|---|---|---|---|---|---|
| mt35sai010LT | Un | Sistema de alimentação ininterrupta On-Line, de 30 kVA de potência, para alimentação trifásica, composto por rectificador de corrente e carregador de bateria, baterias, inversores estáticos eletrônicos, bypass e interruptor paralelo. (material) | 1.000 | 91594.19 | 91594.19 |
| mo003 | h | Eletricista. (mão de obra) | 4.617 | 40.91 | 188.88 |
| mo102 | h | Ajudante de eletricista. (mão de obra) | 4.617 | 30.78 | 142.11 |
| % | % | Custos diretos complementares | 2 % | 91925.18 | 1838.50 |
|  |  | Custos diretos |  |  | 93763.68 |
