# Sistema de alimentação ininterrupta (SAI)

- Propriedade do ficheiro: CYPE INGENIEROS, S.A.
- Formato: FIEBDC-3/2002
- Âmbito geográfico: Brasil
- Moeda: BRL
- Custos indiretos: 3.00 %
- Despesas gerais: 13.00 %
- Lucro: 6.00 %
- IVA: 17.00 %

## I Instalações

### IE Elétricas

#### IEA Sistemas de alimentação

**IEA010** Un Sistema de alimentação ininterrupta (SAI).
Sistema de alimentação ininterrupta On-Line, de 3 kVA de potência, para alimentação monofásica, composto por rectificador de corrente e carregador de bateria, bateria, inversor estático eletrônico, bypass e interruptor paralelo. Inclusive acessórios necessários para a sua correta instalação.
Inclui: Montagem e fixação. Ligação e colocação em funcionamento.
Critério de medição de projeto: Número de unidades previstas, segundo documentação gráfica de Projeto.
Critério de quantitativos de obra: Medir-se-á o número de unidades realmente executadas segundo especificações de Projeto.

| Código | Un | Descrição | Rendimento | Preço | Importância |
|---|---|---|---|---|---|
| mt35sai010Cn | Un | Sistema de alimentação ininterrupta On-Line, de 3 kVA de potência, para alimentação monofásica, composto por rectificador de corrente e carregador de bateria, bateria, inversor estático eletrônico, bypass e interruptor paralelo. (material) | 1.000 | 15005.86 | 15005.86 |
| mo003 | h | Eletricista. (mão de obra) | 1.154 | 40.91 | 47.21 |
| mo102 | h | Ajudante de eletricista. (mão de obra) | 1.154 | 30.78 | 35.52 |
| % | % | Custos diretos complementares | 2 % | 15088.59 | 301.77 |
|  |  | Custos diretos |  |  | 15390.36 |
