# Posto de carregamento de bicicletas, trotinetes e motas eléctricas

- Propriedade do ficheiro: CYPE INGENIEROS, S.A.
- Formato: FIEBDC-3/2002
- Âmbito geográfico: Brasil
- Moeda: BRL
- Custos indiretos: 3.00 %
- Despesas gerais: 13.00 %
- Lucro: 6.00 %
- IVA: 17.00 %

## I Instalações

### IE Elétricas

#### IEB Recarga de veículos elétricos

**IEB005** Un Posto de carregamento de bicicletas, trotinetes e motas eléctricas.
Posto de carregamento de bicicletas, trotinetes e motas eléctricas composto por caixa de carregamento de veículo elétrico, metálica, para modo de carga 1, segundo IEC 61851-1, de 480x166x350 mm, com graus de proteção IP54 e IK10, para alimentação monofásica a 230 V e 50 Hz de frequência, de 2,3 kW de potência, com uma tomada Schuko de 16 A. Inclusive elementos de fixação.
Inclui: Marcação. Colocação. Ligação.
Critério de medição de projeto: Número de unidades previstas, segundo documentação gráfica de Projeto.
Critério de quantitativos de obra: Medir-se-á o número de unidades realmente executadas segundo especificações de Projeto.

| Código | Un | Descrição | Rendimento | Preço | Importância |
|---|---|---|---|---|---|
| mt35crg005a | Un | Caixa de carregamento de veículo elétrico, metálica, para modo de carga 1, segundo IEC 61851-1, de 480x166x350 mm, com graus de proteção IP54 e IK10, para alimentação monofásica a 230 V e 50 Hz de frequência, de 2,3 kW de potência, com uma tomada Schuko de 16 A, inclusive disjuntor magneto-térmico, interruptor diferencial, indicadores luminosos de estado de carga e fechadura com chave. (material) | 1.000 | 10590.82 | 10590.82 |
| mo003 | h | Eletricista. (mão de obra) | 1.122 | 40.91 | 45.90 |
| mo102 | h | Ajudante de eletricista. (mão de obra) | 1.122 | 30.78 | 34.54 |
| % | % | Custos diretos complementares | 2 % | 10671.26 | 213.43 |
|  |  | Custos diretos |  |  | 10884.69 |
