# Acumulador de energia elétrica

- Propriedade do ficheiro: CYPE INGENIEROS, S.A.
- Formato: FIEBDC-3/2002
- Âmbito geográfico: Brasil
- Moeda: BRL
- Custos indiretos: 3.00 %
- Despesas gerais: 13.00 %
- Lucro: 6.00 %
- IVA: 17.00 %

## I Instalações

### IE Elétricas

#### IEF Solar fotovoltaica

**IEF030** Un Acumulador de energia elétrica.
Bateria de lítio ferro fosfato (LiFePO4), tensão nominal 35,2 V, capacidade nominal de descarga 28,8 Ah, mais de 5000 ciclos com uma profundidade de descarga (DoD) do 80%, dimensões 170x250x175 mm, peso 9 kg, possibilidade de ligação até 8 baterias em paralelo, com sistema BMS e display para visualização do estado de carga. Inclusive acessórios necessários para a sua correta instalação.
Inclui: Montagem, fixação e nivelação. Ligação e verificação do seu correto funcionamento.
Critério de medição de projeto: Número de unidades previstas, segundo documentação gráfica de Projeto.
Critério de quantitativos de obra: Medir-se-á o número de unidades realmente executadas segundo especificações de Projeto.

| Código | Un | Descrição | Rendimento | Preço | Importância |
|---|---|---|---|---|---|
| mt35afg010rg | Un | Bateria de lítio ferro fosfato (LiFePO4), tensão nominal 35,2 V, capacidade nominal de descarga 28,8 Ah, mais de 5000 ciclos com uma profundidade de descarga (DoD) do 80%, dimensões 170x250x175 mm, peso 9 kg, possibilidade de ligação até 8 baterias em paralelo, com sistema BMS e display para visualização do estado de carga. (material) | 1.000 | 4949.05 | 4949.05 |
| mo003 | h | Eletricista. (mão de obra) | 0.228 | 40.91 | 9.33 |
| mo102 | h | Ajudante de eletricista. (mão de obra) | 0.228 | 30.78 | 7.02 |
| % | % | Custos diretos complementares | 2 % | 4965.40 | 99.31 |
|  |  | Custos diretos |  |  | 5064.71 |
