# Regulador de carga

- Propriedade do ficheiro: CYPE INGENIEROS, S.A.
- Formato: FIEBDC-3/2002
- Âmbito geográfico: Brasil
- Moeda: BRL
- Custos indiretos: 3.00 %
- Despesas gerais: 13.00 %
- Lucro: 6.00 %
- IVA: 17.00 %

## I Instalações

### IE Elétricas

#### IEF Solar fotovoltaica

**IEF040** Un Regulador de carga.
Regulador de carga MPPT com saída para cargas, tensão nominal 12/24 V com reconhecimento automático, intensidade de carga nominal 20 A, potência máxima a 12 V 290 W, potência máxima a 24 V 580 W, intensidade máxima de curto-circuito 20 A, tensão máxima em circuito aberto 100 V, eficiência máxima 98%, intensidade máxima na saída para cargas 20 A, dimensões 100x113x60 mm, com porta Ethernet, Bluetooth, gestão inteligente do acumulador de energia elétrica, algoritmo de carga do acumulador de energia elétrica programável, temporizador dia/noite e sensor de temperatura interna. Inclusive acessórios necessários para a sua correta instalação.
Inclui: Montagem, fixação e nivelação. Ligação e verificação do seu correto funcionamento.
Critério de medição de projeto: Número de unidades previstas, segundo documentação gráfica de Projeto.
Critério de quantitativos de obra: Medir-se-á o número de unidades realmente executadas segundo especificações de Projeto.

| Código | Un | Descrição | Rendimento | Preço | Importância |
|---|---|---|---|---|---|
| mt35rfg010x | Un | Regulador de carga MPPT com saída para cargas, tensão nominal 12/24 V com reconhecimento automático, intensidade de carga nominal 20 A, potência máxima a 12 V 290 W, potência máxima a 24 V 580 W, intensidade máxima de curto-circuito 20 A, tensão máxima em circuito aberto 100 V, eficiência máxima 98%, intensidade máxima na saída para cargas 20 A, dimensões 100x113x60 mm, com porta Ethernet, Bluetooth, gestão inteligente do acumulador de energia elétrica, algoritmo de carga do acumulador de energia elétrica programável, temporizador dia/noite e sensor de temperatura interna. (material) | 1.000 | 1055.16 | 1055.16 |
| mo003 | h | Eletricista. (mão de obra) | 0.228 | 40.91 | 9.33 |
| mo102 | h | Ajudante de eletricista. (mão de obra) | 0.228 | 30.78 | 7.02 |
| % | % | Custos diretos complementares | 2 % | 1071.51 | 21.43 |
|  |  | Custos diretos |  |  | 1092.94 |
