# Armário de ligações

- Propriedade do ficheiro: CYPE INGENIEROS, S.A.
- Formato: FIEBDC-3/2002
- Âmbito geográfico: Brasil
- Moeda: BRL
- Custos indiretos: 3.00 %
- Despesas gerais: 13.00 %
- Lucro: 6.00 %
- IVA: 17.00 %

## I Instalações

### IE Elétricas

#### IEF Solar fotovoltaica

**IEF050** Un Armário de ligações.
Armário monobloco de poliéster reforçado com fibra de vidro, de 500x600x230 mm, cor cinza RAL 7035, com graus de proteção IP66 e IK10. Instalação em superfície.
Inclui: Marcação. Colocação e fixação.
Critério de medição de projeto: Número de unidades previstas, segundo documentação gráfica de Projeto.
Critério de quantitativos de obra: Medir-se-á o número de unidades realmente executadas segundo especificações de Projeto.

| Código | Un | Descrição | Rendimento | Preço | Importância |
|---|---|---|---|---|---|
| mt35aeg010f | Un | Armário monobloco de poliéster reforçado com fibra de vidro, de 500x600x230 mm, cor cinza RAL 7035, com graus de proteção IP66 e IK10. (material) | 1.000 | 629.51 | 629.51 |
| op00ato010 |  | Parafusadeira. | 1.000 | 0.00 | 0.00 |
| op00mar010 |  | Martelo. | 1.000 | 0.00 | 0.00 |
| op00tal010 |  | Furadeira. | 1.000 | 0.00 | 0.00 |
| mo003 | h | Eletricista. (mão de obra) | 0.265 | 40.91 | 10.84 |
| mo102 | h | Ajudante de eletricista. (mão de obra) | 0.265 | 30.78 | 8.16 |
| % | % | Custos diretos complementares | 2 % | 648.51 | 12.97 |
|  |  | Custos diretos |  |  | 661.48 |
