# Módulo solar fotovoltaico

- Propriedade do ficheiro: CYPE INGENIEROS, S.A.
- Formato: FIEBDC-3/2002
- Âmbito geográfico: Brasil
- Moeda: BRL
- Custos indiretos: 3.00 %
- Despesas gerais: 13.00 %
- Lucro: 6.00 %
- IVA: 17.00 %

## I Instalações

### IE Elétricas

#### IEF Solar fotovoltaica

**IEF001** Un Módulo solar fotovoltaico.
Módulo solar fotovoltaico de células de silício monocristalino, potência máxima (Wp) 5 W, tensão a máxima potência (Vmp) 17,9 V, intensidade a máxima potência (Imp) 0,28 A, tensão em circuito aberto (Voc) 22 V, intensidade de curto-circuito (Isc) 0,31 A, eficiência 9,1%, 36 células, vidro exterior temperado de 3,2 mm de espessura, camada adesiva de etil vinil acetato (EVA), camada posterior de polifluoreto de vinila, poliéster e polifluoreto de vinila (TPT), marco de alumínio anodizado, temperatura de trabalho -40°C até 85°C, dimensões 290x190x25 mm, resistência à carga do vento 245 kg/m², resistência à carga da neve 551 kg/m², peso 0,99 kg, com caixa de ligações com díodos, cabos e conectores. Inclusive acessórios de montagem e material de ligação elétrica.
Critérios considerados na determinação do preço da unidade de obra: O preço não inclui a estrutura suporte.
Inclui: Colocação e fixação. Ligação e verificação do seu correto funcionamento.
Critério de medição de projeto: Número de unidades previstas, segundo documentação gráfica de Projeto.
Critério de quantitativos de obra: Medir-se-á o número de unidades realmente executadas segundo especificações de Projeto.

| Código | Un | Descrição | Rendimento | Preço | Importância |
|---|---|---|---|---|---|
| mt35sol010aaa | Un | Módulo solar fotovoltaico de células de silício monocristalino, potência máxima (Wp) 5 W, tensão a máxima potência (Vmp) 17,9 V, intensidade a máxima potência (Imp) 0,28 A, tensão em circuito aberto (Voc) 22 V, intensidade de curto-circuito (Isc) 0,31 A, eficiência 9,1%, 36 células, vidro exterior temperado de 3,2 mm de espessura, camada adesiva de etil vinil acetato (EVA), camada posterior de polifluoreto de vinila, poliéster e polifluoreto de vinila (TPT), marco de alumínio anodizado, temperatura de trabalho -40°C até 85°C, dimensões 290x190x25 mm, resistência à carga do vento 245 kg/m², resistência à carga da neve 551 kg/m², peso 0,99 kg, com caixa de ligações com díodos, cabos e conectores. (material) | 1.000 | 32.48 | 32.48 |
| mo003 | h | Eletricista. (mão de obra) | 0.114 | 40.91 | 4.66 |
| mo102 | h | Ajudante de eletricista. (mão de obra) | 0.114 | 30.78 | 3.51 |
| % | % | Custos diretos complementares | 2 % | 40.65 | 0.81 |
|  |  | Custos diretos |  |  | 41.46 |
