# Estrutura suporte para módulo solar fotovoltaico, sobre cobertura inclinada

- Propriedade do ficheiro: CYPE INGENIEROS, S.A.
- Formato: FIEBDC-3/2002
- Âmbito geográfico: Brasil
- Moeda: BRL
- Custos indiretos: 3.00 %
- Despesas gerais: 13.00 %
- Lucro: 6.00 %
- IVA: 17.00 %

## I Instalações

### IE Elétricas

#### IEF Solar fotovoltaica

**IEF003** Un Estrutura suporte para módulo solar fotovoltaico, sobre cobertura inclinada.
Estrutura suporte para módulo solar fotovoltaico, de aço galvanizado, sobre cobertura inclinada. Inclusive acessórios de montagem e elementos de fixação.
Inclui: Marcação. Montagem e fixação.
Critério de medição de projeto: Número de unidades previstas, segundo documentação gráfica de Projeto.
Critério de quantitativos de obra: Medir-se-á o número de unidades realmente executadas segundo especificações de Projeto.

| Código | Un | Descrição | Rendimento | Preço | Importância |
|---|---|---|---|---|---|
| mt35sol006 | Un | Estrutura suporte para módulo solar fotovoltaico, de aço galvanizado, para cobertura inclinada, com acessórios de montagem e elementos de fixação. (material) | 1.000 | 200.90 | 200.90 |
| mo003 | h | Eletricista. (mão de obra) | 0.171 | 40.91 | 7.00 |
| mo102 | h | Ajudante de eletricista. (mão de obra) | 0.171 | 30.78 | 5.26 |
| % | % | Custos diretos complementares | 2 % | 213.16 | 4.26 |
|  |  | Custos diretos |  |  | 217.42 |
