# Módulo solar fotovoltaico integrado em guarda

- Propriedade do ficheiro: CYPE INGENIEROS, S.A.
- Formato: FIEBDC-3/2002
- Âmbito geográfico: Brasil
- Moeda: BRL
- Custos indiretos: 3.00 %
- Despesas gerais: 13.00 %
- Lucro: 6.00 %
- IVA: 17.00 %

## I Instalações

### IE Elétricas

#### IEF Solar fotovoltaica

**IEF200** Un Módulo solar fotovoltaico integrado em guarda.
Módulo solar fotovoltaico de células de silício monocristalino, potência máxima (Wp) 148 W, tensão a máxima potência (Vmp) 15,88 V, intensidade a máxima potência (Imp) 9,31 A, tensão em circuito aberto (Voc) 18,79 V, intensidade de curto-circuito (Isc) 9,83 A, eficiência 11,73%, 28 células de 156x156 mm, vidro exterior temperado de 10 mm de espessura, camada adesiva de polivinil butiral (PVB), camada posterior de vidro temperado de 10 mm de espessura, temperatura de trabalho -40°C até 85°C, dimensões 1000x1260x24 mm, resistência à carga do vento 245 kg/m², resistência à carga da neve 551 kg/m², peso 68,58 kg, com caixa de ligações com díodos, cabos polarizados de 4 mm² de seção e 900 mm de comprimento e conectores MC4. Instalação em guarda. Inclusive acessórios de montagem e material de ligação elétrica.
Critérios considerados na determinação do preço da unidade de obra: O preço não inclui a estrutura suporte.
Inclui: Montagem, ligação e verificação do seu correto funcionamento.
Critério de medição de projeto: Número de unidades previstas, segundo documentação gráfica de Projeto.
Critério de quantitativos de obra: Medir-se-á o número de unidades realmente executadas segundo especificações de Projeto.

| Código | Un | Descrição | Rendimento | Preço | Importância |
|---|---|---|---|---|---|
| mt35sol200aa | Un | Módulo solar fotovoltaico de células de silício monocristalino, para integração em guarda, potência máxima (Wp) 148 W, tensão a máxima potência (Vmp) 15,88 V, intensidade a máxima potência (Imp) 9,31 A, tensão em circuito aberto (Voc) 18,79 V, intensidade de curto-circuito (Isc) 9,83 A, eficiência 11,73%, 28 células de 156x156 mm, vidro exterior temperado de 10 mm de espessura, camada adesiva de polivinil butiral (PVB), camada posterior de vidro temperado de 10 mm de espessura, temperatura de trabalho -40°C até 85°C, dimensões 1000x1260x24 mm, resistência à carga do vento 245 kg/m², resistência à carga da neve 551 kg/m², peso 68,58 kg, com caixa de ligações com díodos, cabos polarizados de 4 mm² de seção e 900 mm de comprimento e conectores MC4. (material) | 1.000 | 2643.89 | 2643.89 |
| mo003 | h | Eletricista. (mão de obra) | 0.285 | 40.91 | 11.66 |
| mo102 | h | Ajudante de eletricista. (mão de obra) | 0.285 | 30.78 | 8.77 |
| % | % | Custos diretos complementares | 2 % | 2664.32 | 53.29 |
|  |  | Custos diretos |  |  | 2717.61 |
