# Módulo solar fotovoltaico integrado em parapeito

- Propriedade do ficheiro: CYPE INGENIEROS, S.A.
- Formato: FIEBDC-3/2002
- Âmbito geográfico: Brasil
- Moeda: BRL
- Custos indiretos: 3.00 %
- Despesas gerais: 13.00 %
- Lucro: 6.00 %
- IVA: 17.00 %

## I Instalações

### IE Elétricas

#### IEF Solar fotovoltaica

**IEF210** Un Módulo solar fotovoltaico integrado em parapeito.
Módulo solar fotovoltaico de células de silício monocristalino, potência máxima (Wp) 65 W, tensão a máxima potência (Vmp) 6,91 V, intensidade a máxima potência (Imp) 9,45 A, tensão em circuito aberto (Voc) 8,14 V, intensidade de curto-circuito (Isc) 9,92 A, eficiência 15,56%, 12 células de 156x156 mm, vidro exterior temperado de 6 mm de espessura, camada adesiva de polivinil butiral (PVB), camada posterior de vidro temperado de 6 mm de espessura, temperatura de trabalho -40°C até 85°C, dimensões 700x600x14 mm, resistência à carga do vento 245 kg/m², resistência à carga da neve 551 kg/m², peso 13,94 kg, com caixa de ligações com díodos, cabos polarizados de 4 mm² de seção e 900 mm de comprimento e conectores MC4. Instalação em parapeito. Inclusive acessórios de montagem e material de ligação elétrica.
Critérios considerados na determinação do preço da unidade de obra: O preço não inclui a estrutura suporte.
Inclui: Montagem, ligação e verificação do seu correto funcionamento.
Critério de medição de projeto: Número de unidades previstas, segundo documentação gráfica de Projeto.
Critério de quantitativos de obra: Medir-se-á o número de unidades realmente executadas segundo especificações de Projeto.

| Código | Un | Descrição | Rendimento | Preço | Importância |
|---|---|---|---|---|---|
| mt35sol210aa | Un | Módulo solar fotovoltaico de células de silício monocristalino, para integração em parapeito, potência máxima (Wp) 65 W, tensão a máxima potência (Vmp) 6,91 V, intensidade a máxima potência (Imp) 9,45 A, tensão em circuito aberto (Voc) 8,14 V, intensidade de curto-circuito (Isc) 9,92 A, eficiência 15,56%, 12 células de 156x156 mm, vidro exterior temperado de 6 mm de espessura, camada adesiva de polivinil butiral (PVB), camada posterior de vidro temperado de 6 mm de espessura, temperatura de trabalho -40°C até 85°C, dimensões 700x600x14 mm, resistência à carga do vento 245 kg/m², resistência à carga da neve 551 kg/m², peso 13,94 kg, com caixa de ligações com díodos, cabos polarizados de 4 mm² de seção e 900 mm de comprimento e conectores MC4. (material) | 1.000 | 1161.17 | 1161.17 |
| mo003 | h | Eletricista. (mão de obra) | 0.182 | 40.91 | 7.45 |
| mo102 | h | Ajudante de eletricista. (mão de obra) | 0.182 | 30.78 | 5.60 |
| % | % | Custos diretos complementares | 2 % | 1174.22 | 23.48 |
|  |  | Custos diretos |  |  | 1197.70 |
