# Cabo elétrico de 0,6/1 kV de tensão nominal

- Propriedade do ficheiro: CYPE INGENIEROS, S.A.
- Formato: FIEBDC-3/2002
- Âmbito geográfico: Brasil
- Moeda: BRL
- Custos indiretos: 3.00 %
- Despesas gerais: 13.00 %
- Lucro: 6.00 %
- IVA: 17.00 %

## I Instalações

### IE Elétricas

#### IEH Cabos

**IEH012** m Cabo elétrico de 0,6/1 kV de tensão nominal.
Cabo unipolar, não propagador da chama, com condutor semi-rígido de cobre classe 2 de 1,5 mm² de seção, isolamento de PVC e bainha exterior de PVC, temperatura máxima do condutor para serviço contínuo de 70°C, tensão nominal de 0,6/1 kV. Inclusive acessórios e elementos de fixação.
Inclui: Colocação do cabo. Ligação. Verificação do seu correto funcionamento.
Critério de medição de projeto: Comprimento medido segundo documentação gráfica de Projeto.
Critério de quantitativos de obra: Medir-se-á o comprimento realmente executado segundo especificações de Projeto.

| Código | Un | Descrição | Rendimento | Preço | Importância |
|---|---|---|---|---|---|
| mt35ceb050a | m | Cabo unipolar, não propagador da chama, com condutor semi-rígido de cobre classe 2 de 1,5 mm² de seção, isolamento de PVC e bainha exterior de PVC, temperatura máxima do condutor para serviço contínuo de 70°C, tensão nominal de 0,6/1 kV, segundo ABNT NBR 7288. (material) | 1.000 | 1.26 | 1.26 |
| mo003 | h | Eletricista. (mão de obra) | 0.112 | 40.91 | 4.58 |
| mo102 | h | Ajudante de eletricista. (mão de obra) | 0.112 | 30.78 | 3.45 |
| % | % | Custos diretos complementares | 2 % | 9.29 | 0.19 |
|  |  | Custos diretos |  |  | 9.48 |
