# Rede de distribuição interior em habitação de edifício multifamiliar

- Propriedade do ficheiro: CYPE INGENIEROS, S.A.
- Formato: FIEBDC-3/2002
- Âmbito geográfico: Brasil
- Moeda: BRL
- Custos indiretos: 3.00 %
- Despesas gerais: 13.00 %
- Lucro: 6.00 %
- IVA: 17.00 %

## I Instalações

### IE Elétricas

#### IEI Instalações interiores

**IEI010** Un Rede de distribuição interior em habitação de edifício multifamiliar.
Rede elétrica completa de distribuição interior de uma habitação de edifício multifamiliar com grau de eletrificação elevada, com os seguintes cômodos: hall, corredor de 5 m, sala de jantar/estar de 20 m², dormitório duplo de 10 m², 2 dormitórios simples de 8 m², banheiro, lavabo, cozinha de 12 m², lavanderia, varanda de 8 m², composta dos seguintes elementos: QUADRO DE ENTRADA formado por caixa para embutir de material isolante com porta opaca, para alojamento do aparelho de corte de entrada (ACE) do tipo disjuntor diferencial limitador (não incluído neste preço) em compartimento independente e precintável e dos seguintes dispositivos: 1 interruptor geral automático (IGA) de corte omnipolar (2P), 3 interruptores diferenciais, 1 disjuntor magneto-térmico de 10 A (C1), 1 disjuntor magneto-térmico de 16 A (C2), 1 disjuntor magneto-térmico de 25 A (C3), 1 disjuntor magneto-térmico de 20 A (C4), 1 disjuntor magneto-térmico de 16 A (C5), 1 disjuntor magneto-térmico de 16 A (C12); CIRCUITOS INTERIORES: C1, iluminação, H07V-U reação ao fogo classe Eca 3G1,5 mm²; C2, tomadas de corrente de utilização geral e frigorífico, H07V-U reação ao fogo classe Eca 3G2,5 mm²; C3, cozinha e forno, H07V-U reação ao fogo classe Eca 3G6 mm²; C4, máquina de lavar roupa, máquina de lavar loiça e aquecedor de acumulação elétrico H07V-U reação ao fogo classe Eca 3G4 mm²; C5, tomadas de corrente dos banheiros e cozinha, H07V-U reação ao fogo classe Eca 3G2,5 mm²; C12 do tipo C5, H07V-U reação ao fogo classe Eca 3G2,5 mm²; MECANISMOS gama básica com tecla ou tampa e marco de cor branca e embelezador de cor branca. Inclusive proteção com tubo rígido VD, para canalização embutida, colocação de cabos no seu interior, caixas de derivação com tampas e dispositivos de ligação, caixas para embutir com parafusos de fixação e quantos acessórios sejam necessários para a sua correta instalação. Totalmente montada, ligada e testada.
Inclui: Marcação do traçado de dutos. Colocação da caixa para o quadro. Montagem dos componentes. Colocação e fixação dos tubos. Colocação de caixas de derivação e de embutir. Colocação e ligação dos cabos. Colocação de mecanismos.
Critério de medição de projeto: Número de unidades previstas, segundo documentação gráfica de Projeto.
Critério de quantitativos de obra: Medir-se-á o número de unidades realmente executadas segundo especificações de Projeto.

| Código | Un | Descrição | Rendimento | Preço | Importância |
|---|---|---|---|---|---|
| mt35cgm040m | Un | Caixa para embutir com porta opaca, para alojamento do aparelho de corte de entrada (ACE) do tipo disjuntor diferencial limitador em compartimento independente e precintável e dos interruptores de proteção da instalação, 1 fila de 4 módulos (ACE) + 2 filas de 24 módulos. Fabricada em ABS auto-extinguível, com grau de proteção IP40, duplo isolamento (classe II), cor branca RAL 9010. (material) | 1.000 | 187.39 | 187.39 |
| mt35cgm021abbal | Un | Interruptor geral automático (IGA), de 2 módulos, bipolar (2P), com 6 kA de poder de corte, de 40 A de intensidade nominal, curva C, inclusive acessórios de montagem. (material) | 1.000 | 281.75 | 281.75 |
| mt35cgm029ah | Un | Interruptor diferencial instantâneo, 2P/40A/300mA, de 2 módulos, inclusive acessórios de montagem. (material) | 1.000 | 611.24 | 611.24 |
| mt35cgm029ab | Un | Interruptor diferencial instantâneo, 2P/40A/30mA, de 2 módulos, inclusive acessórios de montagem. (material) | 2.000 | 627.72 | 1255.44 |
| mt35cgm021bbbab | Un | Disjuntor magneto-térmico, de 2 módulos, bipolar (2P), com 6 kA de poder de corte, de 10 A de intensidade nominal, curva C, inclusive acessórios de montagem. (material) | 1.000 | 83.27 | 83.27 |
| mt35cgm021bbbad | Un | Disjuntor magneto-térmico, de 2 módulos, bipolar (2P), com 6 kA de poder de corte, de 16 A de intensidade nominal, curva C, inclusive acessórios de montagem. (material) | 3.000 | 84.76 | 254.28 |
| mt35cgm021bbbaf | Un | Disjuntor magneto-térmico, de 2 módulos, bipolar (2P), com 6 kA de poder de corte, de 20 A de intensidade nominal, curva C, inclusive acessórios de montagem. (material) | 1.000 | 91.02 | 91.02 |
| mt35cgm021bbbah | Un | Disjuntor magneto-térmico, de 2 módulos, bipolar (2P), com 6 kA de poder de corte, de 25 A de intensidade nominal, curva C, inclusive acessórios de montagem. (material) | 1.000 | 94.28 | 94.28 |
| mt35tpt010ae | m | Tubo rígido de PVC VD-M de 16 mm de diâmetro exterior e 1,3 mm de espessura. Resistência à compressão 750 N, resistência ao impacto 2 joules, temperatura de trabalho -5°C até 60°C, classificação 3321, com o preço incrementado em 20% relativamente a acessórios e peças especiais. (material) | 119.520 | 2.09 | 249.80 |
| mt35tpt010be | m | Tubo rígido de PVC VD-M de 20 mm de diâmetro exterior e 1,5 mm de espessura. Resistência à compressão 750 N, resistência ao impacto 2 joules, temperatura de trabalho -5°C até 60°C, classificação 3321, com o preço incrementado em 20% relativamente a acessórios e peças especiais. (material) | 149.400 | 3.22 | 481.07 |
| mt35tpt010ce | m | Tubo rígido de PVC VD-M de 25 mm de diâmetro exterior e 1,5 mm de espessura. Resistência à compressão 750 N, resistência ao impacto 2 joules, temperatura de trabalho -5°C até 60°C, classificação 3321, com o preço incrementado em 20% relativamente a acessórios e peças especiais. (material) | 8.300 | 4.98 | 41.33 |
| mt35caj020a | Un | Caixa de derivação para embutir de 105x105 mm, com grau de proteção normal, dispositivos de ligação e tampa removível. (material) | 7.000 | 11.99 | 83.93 |
| mt35caj020b | Un | Caixa de derivação para embutir de 105x165 mm, com grau de proteção normal, dispositivos de ligação e tampa removível. (material) | 3.000 | 15.34 | 46.02 |
| mt35caj010a | Un | Caixa universal, com ligação pelos 2 lados, para embutir. (material) | 39.000 | 1.14 | 44.46 |
| mt35caj010b | Un | Caixa universal, com ligação pelos 4 lados, para embutir. (material) | 17.000 | 1.41 | 23.97 |
| mt35caj011 | Un | Caixa de embutir para tomada de 25 A (especial para tomada de corrente em cozinhas). (material) | 1.000 | 13.46 | 13.46 |
| mt35cep010ba | m | Cabo unipolar H07V-U, sendo a sua tensão atribuída de 450/750 V, reação ao fogo classe Eca segundo NP EN 50575, com condutor unifilar de cobre classe 1 de 1,5 mm² de seção, com isolamento de PVC, para circuito C1, iluminação. (material) | 432.000 | 0.52 | 224.64 |
| mt35cep010cb | m | Cabo unipolar H07V-U, sendo a sua tensão atribuída de 450/750 V, reação ao fogo classe Eca segundo NP EN 50575, com condutor unifilar de cobre classe 1 de 2,5 mm² de seção, com isolamento de PVC, para circuito C2, tomadas de corrente de utilização geral e frigorífico. (material) | 360.000 | 0.83 | 298.80 |
| mt35cep010dd | m | Cabo unipolar H07V-U, sendo a sua tensão atribuída de 450/750 V, reação ao fogo classe Eca segundo NP EN 50575, com condutor unifilar de cobre classe 1 de 6 mm² de seção, com isolamento de PVC, para circuito C3, cozinha e forno. (material) | 30.000 | 6.06 | 181.80 |
| mt35cep010ec | m | Cabo unipolar H07V-U, sendo a sua tensão atribuída de 450/750 V, reação ao fogo classe Eca segundo NP EN 50575, com condutor unifilar de cobre classe 1 de 4 mm² de seção, com isolamento de PVC, para circuito C4, máquina de lavar roupa, máquina de lavar loiça e aquecedor de acumulação elétrico. (material) | 54.000 | 4.14 | 223.56 |
| mt35cep010fb | m | Cabo unipolar H07V-U, sendo a sua tensão atribuída de 450/750 V, reação ao fogo classe Eca segundo NP EN 50575, com condutor unifilar de cobre classe 1 de 2,5 mm² de seção, com isolamento de PVC, para circuito C5, tomadas de corrente dos banheiros e de cozinha. (material) | 63.000 | 0.83 | 52.29 |
| mt35cep010ob | m | Cabo unipolar H07V-U, sendo a sua tensão atribuída de 450/750 V, reação ao fogo classe Eca segundo NP EN 50575, com condutor unifilar de cobre classe 1 de 2,5 mm² de seção, com isolamento de PVC, para circuito C12, adicional do tipo C5, tomadas de corrente dos banheiros e de cozinha. (material) | 63.000 | 0.83 | 52.29 |
| mt33seg100a | Un | Interruptor unipolar, gama básica, com tecla simples e marco de 1 elemento de cor branca e embelezador de cor branca. (material) | 7.000 | 39.11 | 273.77 |
| mt33seg111a | Un | Interruptor duplo, gama básica, com tecla dupla e marco de 1 elemento de cor branca e embelezador de cor branca. (material) | 2.000 | 60.16 | 120.32 |
| mt33seg101a | Un | Interruptor bipolar, gama básica, com tecla bipolar e marco de 1 elemento de cor branca e embelezador de cor branca. (material) | 1.000 | 70.93 | 70.93 |
| mt33seg102a | Un | Interruptor paralelo, série básica, com tecla simples e marco de 1 elemento de cor branca e embelezador de cor branca. (material) | 12.000 | 41.64 | 499.68 |
| mt33seg103a | Un | Interruptor intermediário, gama básica, com tecla simples e marco de 1 elemento de cor branca e embelezador de cor branca. (material) | 1.000 | 76.58 | 76.58 |
| mt33seg104a | Un | Botão pulsador, gama básica, com tecla com símbolo de campainha e marco de 1 elemento de cor branca e embelezador de cor branca. (material) | 1.000 | 44.04 | 44.04 |
| mt33seg105a | Un | Campainha 230 V, gama básica, com tampa e marco de 1 elemento de cor branca e embelezador de cor branca. (material) | 1.000 | 138.69 | 138.69 |
| mt33seg107a | Un | Base de tomada de 16 A 2P+T, gama básica, com tampa e marco de 1 elemento de cor branca e embelezador de cor branca. (material) | 27.000 | 41.64 | 1124.28 |
| mt33seg127a | Un | Base de tomada de 16 A 2P+T, gama básica, com tampa de cor branca. (material) | 3.000 | 22.81 | 68.43 |
| mt33seg117b | Un | Marco horizontal de 3 elementos, gama básica, de cor branca. (material) | 1.000 | 44.40 | 44.40 |
| mt33seg110a | Un | Base de tomada de 25 A 2P+T e 250 V para cozinha, gama básica, com tampa e marco de 1 elemento de cor branca e embelezador de cor branca. (material) | 1.000 | 78.69 | 78.69 |
| mt33seg504a | Un | Base de tomada de 16 A 2P+T monobloco estanque, para instalação saliente (IP55), cor cinza. (material) | 2.000 | 64.83 | 129.66 |
| mt35www010 | Un | Material auxiliar para instalações eléctricas. (material) | 4.000 | 9.91 | 39.64 |
| mo003 | h | Eletricista. (mão de obra) | 20.374 | 40.91 | 833.50 |
| mo102 | h | Ajudante de eletricista. (mão de obra) | 20.374 | 30.78 | 627.11 |
| % | % | Custos diretos complementares | 2 % | 9045.81 | 180.92 |
|  |  | Custos diretos |  |  | 9226.73 |
