# Rede de distribuição interior em locais de utilização comum

- Propriedade do ficheiro: CYPE INGENIEROS, S.A.
- Formato: FIEBDC-3/2002
- Âmbito geográfico: Brasil
- Moeda: BRL
- Custos indiretos: 3.00 %
- Despesas gerais: 13.00 %
- Lucro: 6.00 %
- IVA: 17.00 %

## I Instalações

### IE Elétricas

#### IEI Instalações interiores

**IEI050** Un Rede de distribuição interior em locais de utilização comum.
Rede elétrica de distribuição interior em local de utilização comum para condóminos de 40 m² de superfície construída e mecanismos gama básica (tecla ou tampa e marco: branco; embelezador: branco). Inclusive tubo protetor rígido VD, para canalização embutida, colocação de cabos no seu interior, caixas de derivação com tampas e dispositivos de ligação, caixas de embutir com parafusos de fixação, mecanismos elétricos e quantos acessórios sejam necessários para a sua correta instalação. Totalmente montada, ligada e testada.
Inclui: Marcação do traçado de dutos. Colocação e fixação dos tubos. Colocação e ligação dos cabos. Colocação de mecanismos.
Critério de medição de projeto: Número de unidades previstas, segundo documentação gráfica de Projeto.
Critério de quantitativos de obra: Medir-se-á o número de unidades realmente executadas segundo especificações de Projeto.

| Código | Un | Descrição | Rendimento | Preço | Importância |
|---|---|---|---|---|---|
| mt35tpt010ae | m | Tubo rígido de PVC VD-M de 16 mm de diâmetro exterior e 1,3 mm de espessura. Resistência à compressão 750 N, resistência ao impacto 2 joules, temperatura de trabalho -5°C até 60°C, classificação 3321, com o preço incrementado em 20% relativamente a acessórios e peças especiais. (material) | 58.100 | 2.09 | 121.43 |
| mt35tpt010be | m | Tubo rígido de PVC VD-M de 20 mm de diâmetro exterior e 1,5 mm de espessura. Resistência à compressão 750 N, resistência ao impacto 2 joules, temperatura de trabalho -5°C até 60°C, classificação 3321, com o preço incrementado em 20% relativamente a acessórios e peças especiais. (material) | 41.500 | 3.22 | 133.63 |
| mt35caj020a | Un | Caixa de derivação para embutir de 105x105 mm, com grau de proteção normal, dispositivos de ligação e tampa removível. (material) | 3.000 | 11.99 | 35.97 |
| mt35caj020b | Un | Caixa de derivação para embutir de 105x165 mm, com grau de proteção normal, dispositivos de ligação e tampa removível. (material) | 1.000 | 15.34 | 15.34 |
| mt35caj010a | Un | Caixa universal, com ligação pelos 2 lados, para embutir. (material) | 7.000 | 1.14 | 7.98 |
| mt35caj010b | Un | Caixa universal, com ligação pelos 4 lados, para embutir. (material) | 5.000 | 1.41 | 7.05 |
| mt35cep010aa | m | Cabo unipolar H07V-U, sendo a sua tensão atribuída de 450/750 V, reação ao fogo classe Eca segundo NP EN 50575, com condutor unifilar de cobre classe 1 de 1,5 mm² de seção, com isolamento de PVC. (material) | 210.000 | 0.52 | 109.20 |
| mt35cep010ab | m | Cabo unipolar H07V-U, sendo a sua tensão atribuída de 450/750 V, reação ao fogo classe Eca segundo NP EN 50575, com condutor unifilar de cobre classe 1 de 2,5 mm² de seção, com isolamento de PVC. (material) | 120.000 | 0.83 | 99.60 |
| mt35cep010ac | m | Cabo unipolar H07V-U, sendo a sua tensão atribuída de 450/750 V, reação ao fogo classe Eca segundo NP EN 50575, com condutor unifilar de cobre classe 1 de 4 mm² de seção, com isolamento de PVC. (material) | 30.000 | 4.14 | 124.20 |
| mt33seg100a | Un | Interruptor unipolar, gama básica, com tecla simples e marco de 1 elemento de cor branca e embelezador de cor branca. (material) | 2.000 | 39.11 | 78.22 |
| mt33seg111a | Un | Interruptor duplo, gama básica, com tecla dupla e marco de 1 elemento de cor branca e embelezador de cor branca. (material) | 1.000 | 60.16 | 60.16 |
| mt33seg101a | Un | Interruptor bipolar, gama básica, com tecla bipolar e marco de 1 elemento de cor branca e embelezador de cor branca. (material) | 2.000 | 70.93 | 141.86 |
| mt33seg102a | Un | Interruptor paralelo, série básica, com tecla simples e marco de 1 elemento de cor branca e embelezador de cor branca. (material) | 1.000 | 41.64 | 41.64 |
| mt33seg112a | Un | Interruptor paralelo duplo, gama básica, com tecla dupla e marco de 1 elemento de cor branca e embelezador de cor branca. (material) | 1.000 | 74.70 | 74.70 |
| mt33seg104a | Un | Botão pulsador, gama básica, com tecla com símbolo de campainha e marco de 1 elemento de cor branca e embelezador de cor branca. (material) | 1.000 | 44.04 | 44.04 |
| mt33seg105a | Un | Campainha 230 V, gama básica, com tampa e marco de 1 elemento de cor branca e embelezador de cor branca. (material) | 1.000 | 138.69 | 138.69 |
| mt33seg107a | Un | Base de tomada de 16 A 2P+T, gama básica, com tampa e marco de 1 elemento de cor branca e embelezador de cor branca. (material) | 3.000 | 41.64 | 124.92 |
| mt35www010 | Un | Material auxiliar para instalações eléctricas. (material) | 1.000 | 9.91 | 9.91 |
| mo003 | h | Eletricista. (mão de obra) | 5.830 | 40.91 | 238.51 |
| mo102 | h | Ajudante de eletricista. (mão de obra) | 5.830 | 30.78 | 179.45 |
| % | % | Custos diretos complementares | 2 % | 1786.50 | 35.73 |
|  |  | Custos diretos |  |  | 1822.23 |
