# Caixa saliente para mecanismo

- Propriedade do ficheiro: CYPE INGENIEROS, S.A.
- Formato: FIEBDC-3/2002
- Âmbito geográfico: Brasil
- Moeda: BRL
- Custos indiretos: 3.00 %
- Despesas gerais: 13.00 %
- Lucro: 6.00 %
- IVA: 17.00 %

## I Instalações

### IE Elétricas

#### IEM Mecanismos

**IEM015** Un Caixa saliente para mecanismo.
Caixa universal de 3 elementos, de plástico ABS auto-extinguível, livre de halogéneos, de 237x93x42 mm, cor branca, com graus de proteção IP30 e IK07, segundo IEC 60439. Instalação saliente. Inclusive parafusos de fixação ao paramento.
Inclui: Marcação. Montagem. Colocação e fixação.
Critério de medição de projeto: Número de unidades previstas, segundo documentação gráfica de Projeto.
Critério de quantitativos de obra: Medir-se-á o número de unidades realmente executadas segundo especificações de Projeto.

| Código | Un | Descrição | Rendimento | Preço | Importância |
|---|---|---|---|---|---|
| mt33cmg030i | Un | Caixa universal saliente de 3 elementos, de plástico ABS auto-extinguível, livre de halogéneos, de 237x93x42 mm, cor branca, com graus de proteção IP30 e IK07, segundo IEC 60439, inclusive parafusos de fixação ao paramento e parafusos de fixação dos mecanismos. (material) | 1.000 | 24.64 | 24.64 |
| mo003 | h | Eletricista. (mão de obra) | 0.112 | 40.91 | 4.58 |
| % | % | Custos diretos complementares | 2 % | 29.22 | 0.58 |
|  |  | Custos diretos |  |  | 29.80 |
