# Interruptor intermediário embutido

- Propriedade do ficheiro: CYPE INGENIEROS, S.A.
- Formato: FIEBDC-3/2002
- Âmbito geográfico: Brasil
- Moeda: BRL
- Custos indiretos: 3.00 %
- Despesas gerais: 13.00 %
- Lucro: 6.00 %
- IVA: 17.00 %

## I Instalações

### IE Elétricas

#### IEM Mecanismos

**IEM040** Un Interruptor intermediário embutido.
Interruptor intermediário, com indicador de posição luminoso, gama média, intensidade atribuída 10 AX, tensão atribuída 250 V, com tecla com visor, de cor especial. Instalação embutida.
Critérios considerados na determinação do preço da unidade de obra: O preço não inclui a caixa para mecanismo embutido nem o espelho.
Inclui: Montagem, ligação e verificação do seu correto funcionamento.
Critério de medição de projeto: Número de unidades previstas, segundo documentação gráfica de Projeto.
Critério de quantitativos de obra: Medir-se-á o número de unidades realmente executadas segundo especificações de Projeto.

| Código | Un | Descrição | Rendimento | Preço | Importância |
|---|---|---|---|---|---|
| mt33gmg310a | Un | Interruptor intermediário para embutir, com indicador de posição luminoso, gama média, intensidade atribuída 10 AX, tensão atribuída 250 V, segundo EN 60669. (material) | 1.000 | 146.29 | 146.29 |
| mt33gmg116c | Un | Tecla com visor, para interruptor/interruptor paralelo com indicador de posição luminoso, gama média, de cor especial. (material) | 1.000 | 43.07 | 43.07 |
| mo003 | h | Eletricista. (mão de obra) | 0.168 | 40.91 | 6.87 |
| % | % | Custos diretos complementares | 2 % | 196.23 | 3.92 |
|  |  | Custos diretos |  |  | 200.15 |
