# Regulador encastradoo

- Propriedade do ficheiro: CYPE INGENIEROS, S.A.
- Formato: FIEBDC-3/2002
- Âmbito geográfico: Brasil
- Moeda: BRL
- Custos indiretos: 3.00 %
- Despesas gerais: 13.00 %
- Lucro: 6.00 %
- IVA: 17.00 %

## I Instalações

### IE Elétricas

#### IEM Mecanismos

**IEM103** Un Regulador encastradoo.
Regulador com comando rotativo para coluna, série básica formado por mecanismo para potenciómetro com acionamento por comando rotativo para coluna de 3 W de potência e tampa com símbolo com comando rotativo para potenciómetro com acionamento por comando rotativo para coluna, de material termoplástico, livre de halogéneos, cor branca acabamento brilhante. Instalação embutida.
Critérios considerados na determinação do preço da unidade de obra: O preço não inclui a caixa para mecanismo embutido nem o espelho.
Inclui: Montagem, ligação e verificação do seu correto funcionamento.
Critério de medição de projeto: Número de unidades previstas, segundo documentação gráfica de Projeto.
Critério de quantitativos de obra: Medir-se-á o número de unidades realmente executadas segundo especificações de Projeto.

| Código | Un | Descrição | Rendimento | Preço | Importância |
|---|---|---|---|---|---|
| mt40nie010a | Un | Mecanismo para potenciómetro com acionamento por comando rotativo para coluna de 3 W de potência, alimentação a 12 V, impedância característica 27 Ohm, grau de proteção IP20, para embutir. (material) | 1.000 | 163.94 | 163.94 |
| mt40nie011a | Un | Tampa com símbolo com comando rotativo para potenciómetro com acionamento por comando rotativo para coluna, de material termoplástico, livre de halogéneos, cor branca acabamento brilhante, grau de proteção IP20. (material) | 1.000 | 152.61 | 152.61 |
| mo003 | h | Eletricista. (mão de obra) | 0.168 | 42.82 | 7.19 |
| % | % | Custos diretos complementares | 2 % | 323.74 | 6.47 |
|  |  | Custos diretos |  |  | 330.21 |
