# Tampa cega embutida

- Propriedade do ficheiro: CYPE INGENIEROS, S.A.
- Formato: FIEBDC-3/2002
- Âmbito geográfico: Brasil
- Moeda: BRL
- Custos indiretos: 3.00 %
- Despesas gerais: 13.00 %
- Lucro: 6.00 %
- IVA: 17.00 %

## I Instalações

### IE Elétricas

#### IEM Mecanismos

**IEM130** Un Tampa cega embutida.
Tampa cega retangular, gama média, de cor branca, com espelho para um elemento, de cor. Instalação embutida.
Critérios considerados na determinação do preço da unidade de obra: O preço não inclui a caixa para mecanismo embutido.
Inclui: Montagem.
Critério de medição de projeto: Número de unidades previstas, segundo documentação gráfica de Projeto.
Critério de quantitativos de obra: Medir-se-á o número de unidades realmente executadas segundo especificações de Projeto.

| Código | Un | Descrição | Rendimento | Preço | Importância |
|---|---|---|---|---|---|
| mt33gmg800a | Un | Tampa cega retangular para embutir, gama média, de cor branca. (material) | 1.000 | 36.63 | 36.63 |
| mt33gmg950b | Un | Espelho para um elemento, gama média, de cor. (material) | 1.000 | 19.68 | 19.68 |
| mo003 | h | Eletricista. (mão de obra) | 0.082 | 40.91 | 3.35 |
| % | % | Custos diretos complementares | 2 % | 59.66 | 1.19 |
|  |  | Custos diretos |  |  | 60.85 |
