# Interruptor intermediário embutido, anti-vandalismo

- Propriedade do ficheiro: CYPE INGENIEROS, S.A.
- Formato: FIEBDC-3/2002
- Âmbito geográfico: Brasil
- Moeda: BRL
- Custos indiretos: 3.00 %
- Despesas gerais: 13.00 %
- Lucro: 6.00 %
- IVA: 17.00 %

## I Instalações

### IE Elétricas

#### IEM Mecanismos

**IEM042** Un Interruptor intermediário embutido, anti-vandalismo.
Interruptor intermediário, anti-vandalismo, com grau de proteção IP44, de intensidade atribuída 10 AX, tensão atribuída 250 V, gama média formado por mecanismo para interruptor intermediário, com tecla basculante, anti-vandalismo com efeito pulsação, com pontos em relevo de material termoplástico cor branca acabamento brilhante, com grau de proteção IP44 e espelho anti-vandalismo, para um elemento de material termoplástico cor branca acabamento brilhante, com junta de estanqueidade grau de proteção IP44. Instalação embutida.
Critérios considerados na determinação do preço da unidade de obra: O preço não inclui a caixa para mecanismo embutido.
Inclui: Montagem, ligação e verificação do seu correto funcionamento.
Critério de medição de projeto: Número de unidades previstas, segundo documentação gráfica de Projeto.
Critério de quantitativos de obra: Medir-se-á o número de unidades realmente executadas segundo especificações de Projeto.

| Código | Un | Descrição | Rendimento | Preço | Importância |
|---|---|---|---|---|---|
| mt33gir822a | Un | Mecanismo para interruptor intermediário, com tecla basculante, anti-vandalismo com efeito pulsação, com pontos em relevo de material termoplástico cor branca acabamento brilhante, com grau de proteção IP44, intensidade atribuída 10 AX, tensão atribuída 250 V, com resistência aos raios UV e à intempérie, para embutir. (material) | 1.000 | 160.89 | 160.89 |
| mt33gir801ab | Un | Espelho anti-vandalismo, para um elemento de material termoplástico cor branca acabamento brilhante, com junta de estanqueidade grau de proteção IP44, de montagem fácil (sem ferramentas) e desmontagem com desaparafusadora Torx T9 ou T10. (material) | 1.000 | 80.18 | 80.18 |
| mo003 | h | Eletricista. (mão de obra) | 0.213 | 40.91 | 8.71 |
| % | % | Custos diretos complementares | 2 % | 249.78 | 5.00 |
|  |  | Custos diretos |  |  | 254.78 |
