# Botão pulsador embutido

- Propriedade do ficheiro: CYPE INGENIEROS, S.A.
- Formato: FIEBDC-3/2002
- Âmbito geográfico: Brasil
- Moeda: BRL
- Custos indiretos: 3.00 %
- Despesas gerais: 13.00 %
- Lucro: 6.00 %
- IVA: 17.00 %

## I Instalações

### IE Elétricas

#### IEM Mecanismos

**IEM050** Un Botão pulsador embutido.
Botão pulsador, gama básica, intensidade atribuída 10 AX, tensão atribuída 250 V, com um contato NO, com tecla simples, de cor branca e espelho para um elemento, de cor branca. Instalação embutida.
Critérios considerados na determinação do preço da unidade de obra: O preço não inclui a caixa para mecanismo embutido.
Inclui: Montagem, ligação e verificação do seu correto funcionamento.
Critério de medição de projeto: Número de unidades previstas, segundo documentação gráfica de Projeto.
Critério de quantitativos de obra: Medir-se-á o número de unidades realmente executadas segundo especificações de Projeto.

| Código | Un | Descrição | Rendimento | Preço | Importância |
|---|---|---|---|---|---|
| mt33gbg400a | Un | Botão pulsador para embutir, gama básica, intensidade atribuída 10 AX, tensão atribuída 250 V, com um contato NO, segundo EN 60669. (material) | 1.000 | 21.44 | 21.44 |
| mt33gbg405a | Un | Tecla simples, para botão pulsador, gama básica, de cor branca. (material) | 1.000 | 11.30 | 11.30 |
| mt33gbg950a | Un | Espelho para um elemento, gama básica, de cor branca. (material) | 1.000 | 13.00 | 13.00 |
| mo003 | h | Eletricista. (mão de obra) | 0.213 | 40.91 | 8.71 |
| % | % | Custos diretos complementares | 2 % | 54.45 | 1.09 |
|  |  | Custos diretos |  |  | 55.54 |
