# Canalização

- Propriedade do ficheiro: CYPE INGENIEROS, S.A.
- Formato: FIEBDC-3/2002
- Âmbito geográfico: Brasil
- Moeda: BRL
- Custos indiretos: 3.00 %
- Despesas gerais: 13.00 %
- Lucro: 6.00 %
- IVA: 17.00 %

## I Instalações

### IE Elétricas

#### IEO Canalizações

**IEO010** m Canalização.
Canalização de eletroduto rígido de PVC, roscável, de cor preto, de 20 mm de diâmetro nominal. Instalação fixa na superfície. Inclusive acessórios e peças especiais.
Inclui: Marcação. Colocação e fixação do eletroduto.
Critério de medição de projeto: Comprimento medido segundo documentação gráfica de Projeto.
Critério de quantitativos de obra: Medir-se-á o comprimento realmente executado segundo especificações de Projeto.

| Código | Un | Descrição | Rendimento | Preço | Importância |
|---|---|---|---|---|---|
| mt35tpb050ac | m | Eletroduto rígido de PVC, roscável, de cor preto, de 20 mm de diâmetro nominal, com o preço incrementado em 10% relativamente a acessórios e peças especiais, segundo ABNT NBR 15465. (material) | 1.000 | 3.36 | 3.36 |
| op00ato010 |  | Parafusadeira. | 1.000 | 0.00 | 0.00 |
| op00mar010 |  | Martelo. | 1.000 | 0.00 | 0.00 |
| op00tal010 |  | Furadeira. | 1.000 | 0.00 | 0.00 |
| mo003 | h | Eletricista. (mão de obra) | 0.337 | 40.91 | 13.79 |
| mo102 | h | Ajudante de eletricista. (mão de obra) | 0.337 | 30.78 | 10.37 |
| % | % | Custos diretos complementares | 2 % | 27.52 | 0.55 |
|  |  | Custos diretos |  |  | 28.07 |
