# Aterramento com haste

- Propriedade do ficheiro: CYPE INGENIEROS, S.A.
- Formato: FIEBDC-3/2002
- Âmbito geográfico: Brasil
- Moeda: BRL
- Custos indiretos: 3.00 %
- Despesas gerais: 13.00 %
- Lucro: 6.00 %
- IVA: 17.00 %

## I Instalações

### IE Elétricas

#### IEP Aterramentos

**IEP021** Un Aterramento com haste.
Aterramento composta por haste de aço cobreado de 2 m de comprimento, cravada no terreno, ligada a ponte para verificação, dentro de uma caixa de visita de polipropileno de 30x30 cm. Incluindo conector tipo grampo para a ligação do eletrodo com a linha de ligação e aditivos para diminuir a resistividade do terreno.
Critérios considerados na determinação do preço da unidade de obra: O preço não inclui a escavação nem o enchimento do tardoz.
Inclui: Marcação. Cravação da haste. Colocação da caixa de visita. Ligação do eletrodo com a linha de ligação. Ligação à rede de terra. Montagem, ligação e verificação do seu correto funcionamento.
Critério de medição de projeto: Número de unidades previstas, segundo documentação gráfica de Projeto.
Critério de quantitativos de obra: Medir-se-á o número de unidades realmente executadas segundo especificações de Projeto.

| Código | Un | Descrição | Rendimento | Preço | Importância |
|---|---|---|---|---|---|
| mt35tte010b | Un | Eletrodo para rede de terra cobreado com 300 µm, fabricado em aço, de 15 mm de diâmetro e 2 m de comprimento. (material) | 1.000 | 120.54 | 120.54 |
| mt35ttc010a | m | Condutor de cobre nu, de 25 mm². (material) | 0.250 | 8.70 | 2.18 |
| mt35tta040 | Un | Conector tipo grampo para ligação de haste. (material) | 1.000 | 6.70 | 6.70 |
| mt35tta010 | Un | Caixa de polipropileno para aterramento, de 300x300 mm, com tampa removível. (material) | 1.000 | 495.58 | 495.58 |
| mt35tta030 | Un | Ponte para comprovação de ligação à terra de la instalação elétrica. (material) | 1.000 | 308.06 | 308.06 |
| mt35tta060 | Un | Saco de 5 kg de sais minerais para a melhoria da condutividade de ligações à terra. (material) | 0.333 | 23.44 | 7.81 |
| mt35www020 | Un | Material auxiliar para instalações de aterramento. (material) | 1.000 | 7.70 | 7.70 |
| mo003 | h | Eletricista. (mão de obra) | 0.280 | 40.91 | 11.45 |
| mo102 | h | Ajudante de eletricista. (mão de obra) | 0.280 | 30.78 | 8.62 |
| mo113 | h | Auxiliar de serviços gerais. (mão de obra) | 0.001 | 27.81 | 0.03 |
| % | % | Custos diretos complementares | 2 % | 968.67 | 19.37 |
|  |  | Custos diretos |  |  | 988.04 |
