# Condutor de terra

- Propriedade do ficheiro: CYPE INGENIEROS, S.A.
- Formato: FIEBDC-3/2002
- Âmbito geográfico: Brasil
- Moeda: BRL
- Custos indiretos: 3.00 %
- Despesas gerais: 13.00 %
- Lucro: 6.00 %
- IVA: 17.00 %

## I Instalações

### IE Elétricas

#### IEP Aterramentos

**IEP025** m Condutor de terra.
Condutor de terra formado por cabo rígido nu de cobre entrançado, de 25 mm² de seção. Incluindo ligações realizadas com solda aluminotérmica, grampos e bornes de ligação. Totalmente montado, ligado e testado.
Inclui: Marcação do traçado. Colocação do condutor de terra. Ligação do condutor de terra através de bornes de união.
Critério de medição de projeto: Comprimento medido segundo documentação gráfica de Projeto.
Critério de quantitativos de obra: Medir-se-á o comprimento realmente executado segundo especificações de Projeto.

| Código | Un | Descrição | Rendimento | Preço | Importância |
|---|---|---|---|---|---|
| mt35ttc010a | m | Condutor de cobre nu, de 25 mm². (material) | 1.000 | 8.70 | 8.70 |
| mt35www020 | Un | Material auxiliar para instalações de aterramento. (material) | 0.100 | 7.70 | 0.77 |
| mo003 | h | Eletricista. (mão de obra) | 0.112 | 40.91 | 4.58 |
| % | % | Custos diretos complementares | 2 % | 14.05 | 0.28 |
|  |  | Custos diretos |  |  | 14.33 |
