# Condensador

- Propriedade do ficheiro: CYPE INGENIEROS, S.A.
- Formato: FIEBDC-3/2002
- Âmbito geográfico: Brasil
- Moeda: BRL
- Custos indiretos: 3.00 %
- Despesas gerais: 13.00 %
- Lucro: 6.00 %
- IVA: 17.00 %

## I Instalações

### IE Elétricas

#### IEQ Equipamentos para corrigir o fator de potência

**IEQ010** Un Condensador.
Condensador para 25 kVAr de potência reativa, alimentação trifásica a 400 V de tensão e 50 Hz de frequência, com armário metálico com grau de proteção IP21, de 254x141x503 mm, contactores com bloco de pré-inserção e resistência de descarga rápida, e disjuntor magneto-térmico tripolar (3P) com 16 kA de poder de corte. Inclusive acessórios necessários para a sua correta instalação.
Inclui: Montagem e fixação. Ligação e colocação em funcionamento.
Critério de medição de projeto: Número de unidades previstas, segundo documentação gráfica de Projeto.
Critério de quantitativos de obra: Medir-se-á o número de unidades realmente executadas segundo especificações de Projeto.

| Código | Un | Descrição | Rendimento | Preço | Importância |
|---|---|---|---|---|---|
| mt35pci020jj | Un | Condensador para 25 kVAr de potência reativa, alimentação trifásica a 400 V de tensão e 50 Hz de frequência, com armário metálico com grau de proteção IP21, de 254x141x503 mm, contactores com bloco de pré-inserção e resistência de descarga rápida, e disjuntor magneto-térmico tripolar (3P) com 16 kA de poder de corte, para montagem mural. (material) | 1.000 | 6921.11 | 6921.11 |
| mo003 | h | Eletricista. (mão de obra) | 2.309 | 40.91 | 94.46 |
| mo102 | h | Ajudante de eletricista. (mão de obra) | 2.309 | 30.78 | 71.07 |
| % | % | Custos diretos complementares | 2 % | 7086.64 | 141.73 |
|  |  | Custos diretos |  |  | 7228.37 |
