# Bateria de condensadores

- Propriedade do ficheiro: CYPE INGENIEROS, S.A.
- Formato: FIEBDC-3/2002
- Âmbito geográfico: Brasil
- Moeda: BRL
- Custos indiretos: 3.00 %
- Despesas gerais: 13.00 %
- Lucro: 6.00 %
- IVA: 17.00 %

## I Instalações

### IE Elétricas

#### IEQ Equipamentos para corrigir o fator de potência

**IEQ020** Un Bateria de condensadores.
Bateria automática de condensadores, para 14 kVAr de potência reativa, de 3 escalões com uma relação de potência entre condensadores de 1:2:4, para alimentação trifásica a 400 V de tensão e 50 Hz de frequência, composta por armário metálico com grau de proteção IP21, de 290x170x464 mm; condensadores; regulador de energia reativa com ecrã de cristal liquido; contactores com bloco de pré-inserção e resistência de descarga rápida; e fusíveis de alto poder de corte. Inclusive acessórios necessários para a sua correta instalação.
Inclui: Montagem e fixação. Ligação e colocação em funcionamento.
Critério de medição de projeto: Número de unidades previstas, segundo documentação gráfica de Projeto.
Critério de quantitativos de obra: Medir-se-á o número de unidades realmente executadas segundo especificações de Projeto.

| Código | Un | Descrição | Rendimento | Preço | Importância |
|---|---|---|---|---|---|
| mt35pci100c1c1 | Un | Bateria automática de condensadores, para 14 kVAr de potência reativa, de 3 escalões com uma relação de potência entre condensadores de 1:2:4, para alimentação trifásica a 400 V de tensão e 50 Hz de frequência, composta por armário metálico com grau de proteção IP21, de 290x170x464 mm; condensadores; regulador de energia reativa com ecrã de cristal liquido; contactores com bloco de pré-inserção e resistência de descarga rápida; e fusíveis de alto poder de corte. (material) | 1.000 | 9497.54 | 9497.54 |
| mo003 | h | Eletricista. (mão de obra) | 1.154 | 40.91 | 47.21 |
| mo102 | h | Ajudante de eletricista. (mão de obra) | 1.154 | 30.78 | 35.52 |
| % | % | Custos diretos complementares | 2 % | 9580.27 | 191.61 |
|  |  | Custos diretos |  |  | 9771.88 |
