# Interruptor crepuscular modular

- Propriedade do ficheiro: CYPE INGENIEROS, S.A.
- Formato: FIEBDC-3/2002
- Âmbito geográfico: Brasil
- Moeda: BRL
- Custos indiretos: 3.00 %
- Despesas gerais: 13.00 %
- Lucro: 6.00 %
- IVA: 17.00 %

## I Instalações

### IE Elétricas

#### IEX Aparelhagem

**IEX130** Un Interruptor crepuscular modular.
Interruptor crepuscular, com célula fotoeléctrica. Totalmente montado, ligado e testado.
Inclui: Marcação. Montagem, fixação e nivelação. Ligação.
Critério de medição de projeto: Número de unidades previstas, segundo documentação gráfica de Projeto.
Critério de quantitativos de obra: Medir-se-á o número de unidades realmente executadas segundo especificações de Projeto.

| Código | Un | Descrição | Rendimento | Preço | Importância |
|---|---|---|---|---|---|
| mt35cgm080a | Un | Interruptor crepuscular com célula fotoeléctrica, inclusive acessórios de montagem. (material) | 1.000 | 1171.30 | 1171.30 |
| mo003 | h | Eletricista. (mão de obra) | 0.280 | 40.91 | 11.45 |
| % | % | Custos diretos complementares | 2 % | 1182.75 | 23.66 |
|  |  | Custos diretos |  |  | 1206.41 |
