# Instalação interior para lavanderia

- Propriedade do ficheiro: CYPE INGENIEROS, S.A.
- Formato: FIEBDC-3/2002
- Âmbito geográfico: Brasil
- Moeda: BRL
- Custos indiretos: 3.00 %
- Despesas gerais: 13.00 %
- Lucro: 6.00 %
- IVA: 17.00 %

## I Instalações

### IF Abastecimento de água

#### IFI Instalação interior

**IFI013** Un Instalação interior para lavanderia.
Instalação interior de abastecimento de água para lavanderia com capacidade para: tanque de lavar roupa, tomada e válvula de secionamento para máquina de lavar roupa, realizada com tubo de polietileno reticulado (PE-X), para a rede de água fria e quente que liga o ramal de distribuição individual ou um dos seus ramais de alimentação com cada um dos aparelhos sanitários, com os diâmetros necessários para cada ponto de serviço. Inclusive válvulas de secionamento para o corte do abastecimento de água, de polietileno reticulado (PE-X), material auxiliar para montagem e fixação, ramal de distribuição individual, acessórios de ramais.
Critérios considerados na determinação do preço da unidade de obra: O preço não inclui os trabalhos auxiliares de pedreiro para instalações.
Inclui: Marcação. Colocação e fixação de tubulações e válvulas.
Critério de medição de projeto: Número de unidades previstas, segundo documentação gráfica de Projeto.
Critério de quantitativos de obra: Medir-se-á o número de unidades realmente executadas segundo especificações de Projeto.

| Código | Un | Descrição | Rendimento | Preço | Importância |
|---|---|---|---|---|---|
| mt37tpu400a | Un | Material auxiliar para montagem e fixação das tubulações de polietileno reticulado (PE-Xa), série 5, de 16 mm de diâmetro exterior. (material) | 2.700 | 0.36 | 0.97 |
| mt37tpu010qg | m | Tubo de polietileno reticulado (PE-Xa), série 5, de 16 mm de diâmetro exterior, PN=6 atm e 1,8 mm de espessura, fornecido em rolos, segundo ISO 15875-2, com o preço incrementado em 30% relativamente a acessórios e peças especiais. (material) | 2.700 | 9.97 | 26.92 |
| mt37tpu400b | Un | Material auxiliar para montagem e fixação das tubulações de polietileno reticulado (PE-Xa), série 5, de 20 mm de diâmetro exterior. (material) | 13.400 | 0.47 | 6.30 |
| mt37tpu010rg | m | Tubo de polietileno reticulado (PE-Xa), série 5, de 20 mm de diâmetro exterior, PN=6 atm e 1,9 mm de espessura, fornecido em rolos, segundo ISO 15875-2, com o preço incrementado em 30% relativamente a acessórios e peças especiais. (material) | 13.400 | 13.78 | 184.65 |
| mt37avu022h | Un | Registro de esfera, de latão, de 20 mm de diâmetro. (material) | 2.000 | 90.21 | 180.42 |
| mt31gcg070a | Un | Válvula de secionamento para máquina de lavar roupa ou louça, para roscar, gama básica, de 1/2" de diâmetro. (material) | 1.000 | 76.59 | 76.59 |
| op00ato010 |  | Parafusadeira. | 1.000 | 0.00 | 0.00 |
| op00mar010 |  | Martelo. | 1.000 | 0.00 | 0.00 |
| op00tal010 |  | Furadeira. | 1.000 | 0.00 | 0.00 |
| mo008 | h | Encanador. (mão de obra) | 3.522 | 40.91 | 144.09 |
| mo107 | h | Ajudante de encanador. (mão de obra) | 3.522 | 30.78 | 108.41 |
| % | % | Custos diretos complementares | 2 % | 728.35 | 14.57 |
|  |  | Custos diretos |  |  | 742.92 |
