# Tubulação para ramal de distribuição, embutida na parede

- Propriedade do ficheiro: CYPE INGENIEROS, S.A.
- Formato: FIEBDC-3/2002
- Âmbito geográfico: Brasil
- Moeda: BRL
- Custos indiretos: 3.00 %
- Despesas gerais: 13.00 %
- Lucro: 6.00 %
- IVA: 17.00 %

## I Instalações

### IF Abastecimento de água

#### IFM Ramais de distribuição

**IFM006** m Tubulação para ramal de distribuição, embutida na parede.
Tubulação para ramal de distribuição de abastecimento de água, embutida na parede, constituída por tubo de aço galvanizado estirado sem solda, série M, de 3/4" DN 20 mm de diâmetro e 2,6 mm de espessura. Inclusive material auxiliar para montagem e fixação, acessórios e peças especiais.
Critérios considerados na determinação do preço da unidade de obra: O preço não inclui os trabalhos auxiliares de pedreiro para instalações.
Inclui: Marcação. Colocação e fixação de tubos, acessórios e peças especiais.
Critério de medição de projeto: Comprimento medido segundo documentação gráfica de Projeto.
Critério de quantitativos de obra: Medir-se-á o comprimento realmente executado segundo especificações de Projeto.

| Código | Un | Descrição | Rendimento | Preço | Importância |
|---|---|---|---|---|---|
| mt08tag400c | Un | Material auxiliar para montagem e fixação das tubulações de aço galvanizado, de 3/4" DN 20 mm. (material) | 0.400 | 1.20 | 0.48 |
| mt08tag015cd | m | Tubo de aço galvanizado estirado sem solda, série M, de 3/4" DN 20 mm de diâmetro e 2,6 mm de espessura, com o preço incrementado em 15% relativamente a acessórios e peças especiais. (material) | 1.000 | 27.57 | 27.57 |
| mt37wwt010e | m | Tubo flexível corrugado de polipropileno, de 23 mm de diâmetro, temperatura de trabalho até 100°C, para sinalização e proteção mecânica e contra os agentes externos como gesso, cimento, cal, etc., das tubulações de água fria e água quente (material) | 1.000 | 2.02 | 2.02 |
| mo008 | h | Encanador. (mão de obra) | 0.282 | 40.91 | 11.54 |
| mo107 | h | Ajudante de encanador. (mão de obra) | 0.282 | 30.78 | 8.68 |
| % | % | Custos diretos complementares | 2 % | 50.29 | 1.01 |
|  |  | Custos diretos |  |  | 51.30 |
