# Sprinkler

- Propriedade do ficheiro: CYPE INGENIEROS, S.A.
- Formato: FIEBDC-3/2002
- Âmbito geográfico: Brasil
- Moeda: BRL
- Custos indiretos: 3.00 %
- Despesas gerais: 13.00 %
- Lucro: 6.00 %
- IVA: 17.00 %

## I Instalações

### IF Abastecimento de água

#### IFO Proteção contra incêndios para habitações

**IFO030** Un Sprinkler.
Sprinkler automático oculto, residencial, resposta rápida, com ampola fusível, fusível com solda de berílio-níquel, pintado de preto, com mecanismo de alavanca simétrica, ruptura a 74°C, deflector e corpo do sprinkler de bronze, de 1/2" DN 15 mm de diâmetro de rosca, constante de descarga K de 70 (métrico), ensaiado por UL (Underwriters Laboratories), com tampa de latão, ruptura a 57°C da solda eutéctica para a liberação da tampa, acabamento branco. Inclusive acessórios e peças especiais para ligação à rede de distribuição de água. Totalmente montado, ligado e testado.
Inclui: Marcação da disposição do sprinkler, coordenada com as restantes instalações ou elementos que possam ter interferências. Ligação à rede de distribuição de água.
Critério de medição de projeto: Número de unidades previstas, segundo documentação gráfica de Projeto.
Critério de quantitativos de obra: Medir-se-á o número de unidades realmente executadas segundo especificações de Projeto.

| Código | Un | Descrição | Rendimento | Preço | Importância |
|---|---|---|---|---|---|
| mt41upo011a | Un | Sprinkler automático oculto, residencial, resposta rápida, com ampola fusível, fusível com solda de berílio-níquel, pintado de preto, com mecanismo de alavanca simétrica, ruptura a 74°C, deflector e corpo do sprinkler de bronze, de 1/2" DN 15 mm de diâmetro de rosca, constante de descarga K de 70 (métrico), ensaiado por UL (Underwriters Laboratories). (material) | 1.000 | 293.83 | 293.83 |
| mt41upo016a | Un | Tampa de latão, ruptura a 57°C da solda eutéctica para a liberação da tampa, acabamento branco, ajuste do talão até 1/2" para facilitar a instalação, para sprinkler automático oculto. (material) | 1.000 | 144.96 | 144.96 |
| mt37tpu530k | Un | Tê com saída roscada fêmea, de plástico (PPSU), de 25 mm x 1/2" x 25 mm. (material) | 1.000 | 41.58 | 41.58 |
| mo008 | h | Encanador. (mão de obra) | 0.280 | 40.91 | 11.45 |
| mo107 | h | Ajudante de encanador. (mão de obra) | 0.280 | 30.78 | 8.62 |
| % | % | Custos diretos complementares | 2 % | 500.44 | 10.01 |
|  |  | Custos diretos |  |  | 510.45 |
