# Filtro

- Propriedade do ficheiro: CYPE INGENIEROS, S.A.
- Formato: FIEBDC-3/2002
- Âmbito geográfico: Brasil
- Moeda: BRL
- Custos indiretos: 3.00 %
- Despesas gerais: 13.00 %
- Lucro: 6.00 %
- IVA: 17.00 %

## I Instalações

### IF Abastecimento de água

#### IFT Sistemas de tratamento de água

**IFT020** Un Filtro.
Filtro de cartucho formado por cabeça, vaso e cartucho contentor de carvão ativo, rosca de 3/4", vazão de 0,4 m³/h, com duas válvulas de secionamento de gaveta de latão fundido. Inclusive elementos de montagem e outros acessórios necessários para o seu correto funcionamento. Totalmente montado, ligado e testado.
Inclui: Marcação. Colocação e fixação do filtro. Ligação. Colocação e ligação das válvulas de secionamento.
Critério de medição de projeto: Número de unidades previstas, segundo documentação gráfica de Projeto.
Critério de quantitativos de obra: Medir-se-á o número de unidades realmente executadas segundo especificações de Projeto.

| Código | Un | Descrição | Rendimento | Preço | Importância |
|---|---|---|---|---|---|
| mt37svc010c | Un | Registro de gaveta de latão fundido, para enroscar, de 3/4". (material) | 2.000 | 17.58 | 35.16 |
| mt37eqt010ae | Un | Filtro de cartucho formado por cabeça, vaso e cartucho contentor de carvão ativo, rosca de 3/4", vazão de 0,4 m³/h. (material) | 1.000 | 76.00 | 76.00 |
| mt37www010 | Un | Material auxiliar para instalações de abastecimento de água. (material) | 1.000 | 4.18 | 4.18 |
| mo008 | h | Encanador. (mão de obra) | 1.570 | 40.91 | 64.23 |
| mo107 | h | Ajudante de encanador. (mão de obra) | 0.785 | 30.78 | 24.16 |
| % | % | Custos diretos complementares | 4 % | 203.73 | 8.15 |
|  |  | Custos diretos |  |  | 211.88 |
