# Abraçadeira de tomada em carga

- Propriedade do ficheiro: CYPE INGENIEROS, S.A.
- Formato: FIEBDC-3/2002
- Âmbito geográfico: Brasil
- Moeda: BRL
- Custos indiretos: 3.00 %
- Despesas gerais: 13.00 %
- Lucro: 6.00 %
- IVA: 17.00 %

## I Instalações

### IF Abastecimento de água

#### IFW Elementos

**IFW005** Un Abraçadeira de tomada em carga.
Abraçadeira de tomada em carga de polietileno, para tubos de polietileno ou de PVC de 63 mm de diâmetro exterior, com tomada para ligação soldada de 20 mm de diâmetro, PN=16 atm, com juntas elásticas de EPDM.
Inclui: Marcação. Colocação, ligação e verificação do seu correto funcionamento.
Critério de medição de projeto: Número de unidades previstas, segundo documentação gráfica de Projeto.
Critério de quantitativos de obra: Medir-se-á o número de unidades realmente executadas segundo especificações de Projeto.

| Código | Un | Descrição | Rendimento | Preço | Importância |
|---|---|---|---|---|---|
| mt37www100a | Un | Abraçadeira de tomada em carga de polietileno, para tubos de polietileno ou de PVC de 63 mm de diâmetro exterior, com tomada para ligação soldada de 20 mm de diâmetro, PN=16 atm, com juntas elásticas de EPDM. (material) | 1.000 | 144.68 | 144.68 |
| mt37www010 | Un | Material auxiliar para instalações de abastecimento de água. (material) | 1.000 | 4.18 | 4.18 |
| mo008 | h | Encanador. (mão de obra) | 0.135 | 40.91 | 5.52 |
| mo107 | h | Ajudante de encanador. (mão de obra) | 0.135 | 30.78 | 4.16 |
| % | % | Custos diretos complementares | 2 % | 158.54 | 3.17 |
|  |  | Custos diretos |  |  | 161.71 |
