# Tubulação de aço galvanizado, sem solda

- Propriedade do ficheiro: CYPE INGENIEROS, S.A.
- Formato: FIEBDC-3/2002
- Âmbito geográfico: Brasil
- Moeda: BRL
- Custos indiretos: 3.00 %
- Despesas gerais: 13.00 %
- Lucro: 6.00 %
- IVA: 17.00 %

## I Instalações

### IH Tubulações para fluidos

#### IHA Tubulações de aço

**IHA120** m Tubulação de aço galvanizado, sem solda.
Tubulação formada por tubo de aço galvanizado estirado sem solda, série M, de 1" DN 25 mm de diâmetro e 3,2 mm de espessura. Instalação em superfície. Inclusive material auxiliar para montagem e fixação, acessórios e peças especiais.
Inclui: Marcação. Colocação e fixação de tubos, acessórios e peças especiais.
Critério de medição de projeto: Comprimento medido segundo documentação gráfica de Projeto.
Critério de quantitativos de obra: Medir-se-á o comprimento realmente executado segundo especificações de Projeto.

| Código | Un | Descrição | Rendimento | Preço | Importância |
|---|---|---|---|---|---|
| mt08tag400d | Un | Material auxiliar para montagem e fixação das tubulações de aço galvanizado, de 1" DN 25 mm. (material) | 1.000 | 1.63 | 1.63 |
| mt08tag015dg | m | Tubo de aço galvanizado estirado sem solda, série M, de 1" DN 25 mm de diâmetro e 3,2 mm de espessura, com o preço incrementado em 30% relativamente a acessórios e peças especiais. (material) | 1.000 | 42.57 | 42.57 |
| op00ato010 |  | Parafusadeira. | 1.000 | 0.00 | 0.00 |
| op00mar010 |  | Martelo. | 1.000 | 0.00 | 0.00 |
| op00tal010 |  | Furadeira. | 1.000 | 0.00 | 0.00 |
| mo008 | h | Encanador. (mão de obra) | 0.258 | 40.91 | 10.55 |
| mo107 | h | Ajudante de encanador. (mão de obra) | 0.258 | 30.78 | 7.94 |
| % | % | Custos diretos complementares | 2 % | 62.69 | 1.25 |
|  |  | Custos diretos |  |  | 63.94 |
