# Tubulação de aço inoxidável AISI 304, com solda longitudinal

- Propriedade do ficheiro: CYPE INGENIEROS, S.A.
- Formato: FIEBDC-3/2002
- Âmbito geográfico: Brasil
- Moeda: BRL
- Custos indiretos: 3.00 %
- Despesas gerais: 13.00 %
- Lucro: 6.00 %
- IVA: 17.00 %

## I Instalações

### IH Tubulações para fluidos

#### IHA Tubulações de aço

**IHA210** m Tubulação de aço inoxidável AISI 304, com solda longitudinal.
Tubulação formada por tubo de aço inoxidável classe 1.4301 (AISI 304), com solda longitudinal, de 10 mm de diâmetro exterior e 0,6 mm de espessura, série 1. Instalação em superfície. Inclusive material auxiliar para montagem e fixação, acessórios e peças especiais.
Inclui: Marcação. Colocação e fixação de tubos, acessórios e peças especiais.
Critério de medição de projeto: Comprimento medido segundo documentação gráfica de Projeto.
Critério de quantitativos de obra: Medir-se-á o comprimento realmente executado segundo especificações de Projeto.

| Código | Un | Descrição | Rendimento | Preço | Importância |
|---|---|---|---|---|---|
| mt08tai420a | Un | Material auxiliar para montagem e fixação das tubulações de aço inoxidável com solda, de 10 mm de diâmetro exterior. (material) | 1.000 | 0.14 | 0.14 |
| mt08tai020ag | m | Tubo de aço inoxidável classe 1.4301 (AISI 304), com solda longitudinal, de 10 mm de diâmetro exterior e 0,6 mm de espessura, série 1, com o preço incrementado em 30% relativamente a acessórios e peças especiais. (material) | 1.000 | 3.62 | 3.62 |
| op00ato010 |  | Parafusadeira. | 1.000 | 0.00 | 0.00 |
| op00mar010 |  | Martelo. | 1.000 | 0.00 | 0.00 |
| op00tal010 |  | Furadeira. | 1.000 | 0.00 | 0.00 |
| mo008 | h | Encanador. (mão de obra) | 0.224 | 40.91 | 9.16 |
| mo107 | h | Ajudante de encanador. (mão de obra) | 0.224 | 30.78 | 6.89 |
| % | % | Custos diretos complementares | 2 % | 19.81 | 0.40 |
|  |  | Custos diretos |  |  | 20.21 |
