# Tubulação multicamada de polipropileno copolímero random resistente à temperatura/polipropileno copolímero random resistente à temperatura/polipropileno copolímero random (PP-RCT/PP-RCT/PP-R)

- Propriedade do ficheiro: CYPE INGENIEROS, S.A.
- Formato: FIEBDC-3/2002
- Âmbito geográfico: Brasil
- Moeda: BRL
- Custos indiretos: 3.00 %
- Despesas gerais: 13.00 %
- Lucro: 6.00 %
- IVA: 17.00 %

## I Instalações

### IH Tubulações para fluidos

#### IHM Tubulações multicamada

**IHM420** m Tubulação multicamada de polipropileno copolímero random resistente à temperatura/polipropileno copolímero random resistente à temperatura/polipropileno copolímero random (PP-RCT/PP-RCT/PP-R).
Tubulação formada por tubo multicamada de polipropileno copolímero random resistente à temperatura/polipropileno copolímero random resistente à temperatura/polipropileno copolímero random (PP-RCT/PP-RCT/PP-R), série 3,2, de 16 mm de diâmetro exterior e 2,2 mm de espessura. Instalação em superfície. Inclusive material auxiliar para montagem e fixação, acessórios e peças especiais.
Inclui: Marcação. Colocação e fixação de tubos, acessórios e peças especiais.
Critério de medição de projeto: Comprimento medido segundo documentação gráfica de Projeto.
Critério de quantitativos de obra: Medir-se-á o comprimento realmente executado segundo especificações de Projeto.

| Código | Un | Descrição | Rendimento | Preço | Importância |
|---|---|---|---|---|---|
| mt37toa403a | Un | Material auxiliar para montagem e fixação das tubulações multicamada de polipropileno copolímero random resistente à temperatura/polipropileno copolímero random resistente à temperatura/polipropileno copolímero random (PP-RCT/PP-RCT/PP-R), série 3,2, de 16 mm de diâmetro exterior. (material) | 1.000 | 0.34 | 0.34 |
| mt37toa113ag | m | Tubo multicamada de polipropileno copolímero random resistente à temperatura/polipropileno copolímero random resistente à temperatura/polipropileno copolímero random (PP-RCT/PP-RCT/PP-R), série 3,2, de 16 mm de diâmetro exterior e 2,2 mm de espessura, segundo ISO 15874-2, com o preço incrementado em 30% relativamente a acessórios e peças especiais. (material) | 1.000 | 10.54 | 10.54 |
| op00ato010 |  | Parafusadeira. | 1.000 | 0.00 | 0.00 |
| op00mar010 |  | Martelo. | 1.000 | 0.00 | 0.00 |
| op00tal010 |  | Furadeira. | 1.000 | 0.00 | 0.00 |
| mo008 | h | Encanador. (mão de obra) | 0.045 | 40.91 | 1.84 |
| mo107 | h | Ajudante de encanador. (mão de obra) | 0.045 | 30.78 | 1.39 |
| % | % | Custos diretos complementares | 2 % | 14.11 | 0.28 |
|  |  | Custos diretos |  |  | 14.39 |
