# Tubulação multicamada de polietileno resistente à temperatura/alumínio/polietileno resistente à temperatura (PE-RT/Al/PE-RT), pré-isolada termicamente

- Propriedade do ficheiro: CYPE INGENIEROS, S.A.
- Formato: FIEBDC-3/2002
- Âmbito geográfico: Brasil
- Moeda: BRL
- Custos indiretos: 3.00 %
- Despesas gerais: 13.00 %
- Lucro: 6.00 %
- IVA: 17.00 %

## I Instalações

### IH Tubulações para fluidos

#### IHU Tubulações multicamada, pré-isoladas.

**IHU210** m Tubulação multicamada de polietileno resistente à temperatura/alumínio/polietileno resistente à temperatura (PE-RT/Al/PE-RT), pré-isolada termicamente.
Tubulação pré-isolada termicamente formada por tubo multicamada de polietileno resistente à temperatura/alumínio/polietileno resistente à temperatura (PE-RT/Al/PE-RT), de 16 mm de diâmetro exterior e 2 mm de espessura, série 5, classe 1-2-4-5/6 bar, fornecido em rolos, com isolamento térmico, de 6 mm de espessura e camada de proteção. Instalação em superfície. Inclusive material auxiliar para montagem e fixação, acessórios e peças especiais.
Inclui: Marcação. Colocação e fixação de tubos, acessórios e peças especiais.
Critério de medição de projeto: Comprimento medido segundo documentação gráfica de Projeto.
Critério de quantitativos de obra: Medir-se-á o comprimento realmente executado segundo especificações de Projeto.

| Código | Un | Descrição | Rendimento | Preço | Importância |
|---|---|---|---|---|---|
| mt37tpf425a | Un | Material auxiliar para montagem e fixação das tubulações multicamada de polietileno resistente à temperatura/alumínio/polietileno resistente à temperatura (PE-RT/Al/PE-RT), com isolamento térmico, de 16 de diâmetro exterior. (material) | 1.000 | 0.60 | 0.60 |
| mt37tpf025ag | m | Tubo multicamada de polietileno resistente à temperatura/alumínio/polietileno resistente à temperatura (PE-RT/Al/PE-RT), de 16 mm de diâmetro exterior e 2 mm de espessura, série 5, classe 1-2-4-5/6 bar, fornecido em rolos, com isolamento térmico, de 6 mm de espessura e camada de proteção, segundo ISO 21003-2, com o preço incrementado em 30% relativamente a acessórios e peças especiais. (material) | 1.000 | 15.38 | 15.38 |
| op00ato010 |  | Parafusadeira. | 1.000 | 0.00 | 0.00 |
| op00mar010 |  | Martelo. | 1.000 | 0.00 | 0.00 |
| op00tal010 |  | Furadeira. | 1.000 | 0.00 | 0.00 |
| mo008 | h | Encanador. (mão de obra) | 0.034 | 42.82 | 1.46 |
| mo107 | h | Ajudante de encanador. (mão de obra) | 0.034 | 32.08 | 1.09 |
| % | % | Custos diretos complementares | 2 % | 18.53 | 0.37 |
|  |  | Custos diretos |  |  | 18.90 |
