# Interruptor crepuscular

- Propriedade do ficheiro: CYPE INGENIEROS, S.A.
- Formato: FIEBDC-3/2002
- Âmbito geográfico: Brasil
- Moeda: BRL
- Custos indiretos: 3.00 %
- Despesas gerais: 13.00 %
- Lucro: 6.00 %
- IVA: 17.00 %

## I Instalações

### II Iluminação

#### IIC Sistemas de controle e regulação

**IIC010** Un Interruptor crepuscular.
Interruptor crepuscular com célula fotoeléctrica integrada, grau de proteção IP54, para uma potência máxima de 700 W, 10 A, 250 V e 50 Hz, luminância 5 a 1000 lux e atraso da conexão e desconexão, para comando automático da iluminação. Inclusive fixações.
Inclui: Marcação. Montagem, ligação e verificação do seu correto funcionamento.
Critério de medição de projeto: Número de unidades previstas, segundo documentação gráfica de Projeto.
Critério de quantitativos de obra: Medir-se-á o número de unidades realmente executadas segundo especificações de Projeto.

| Código | Un | Descrição | Rendimento | Preço | Importância |
|---|---|---|---|---|---|
| mt34crg010a | Un | Interruptor crepuscular com célula fotoeléctrica integrada, grau de proteção IP54, para uma potência máxima de 700 W, 10 A, 250 V e 50 Hz, luminância 5 a 1000 lux e atraso da conexão e desconexão, com fixações. (material) | 1.000 | 328.54 | 328.54 |
| mo003 | h | Eletricista. (mão de obra) | 0.144 | 40.91 | 5.89 |
| mo102 | h | Ajudante de eletricista. (mão de obra) | 0.144 | 30.78 | 4.43 |
| % | % | Custos diretos complementares | 2 % | 338.86 | 6.78 |
|  |  | Custos diretos |  |  | 345.64 |
