# Luminária para hospital. Instalação embutida

- Propriedade do ficheiro: CYPE INGENIEROS, S.A.
- Formato: FIEBDC-3/2002
- Âmbito geográfico: Brasil
- Moeda: BRL
- Custos indiretos: 3.00 %
- Despesas gerais: 13.00 %
- Lucro: 6.00 %
- IVA: 17.00 %

## I Instalações

### II Iluminação

#### III Interior

**III020** Un Luminária para hospital. Instalação embutida.
Luminária quadrada para hospital, de teto, de chapa de aço, acabamento termoesmaltado, de cor branca acabamento mate, com tratamento antibacteriano, regulação DALI, de 44 W, alimentação a 220/240 V e 50-60 Hz, de 600x600x90 mm, com lâmpada LED, temperatura de cor 4000 K, óptica formada por refletor de alto rendimento, feixe de luz extensivo 82°, difusor microprismático de alta transparência, cobertura óptica com vidro de segurança temperado, marco embelezador de alumínio extrudido, índice unificado de encandeamento menor que 19, índice de reprodução cromática maior de 80, fluxo luminoso 4707 lúmens, grau de proteção IP65, com sistema de fixação e dispositivos de ligação. Instalação embutida.
Critérios considerados na determinação do preço da unidade de obra: O preço não inclui os trabalhos auxiliares de pedreiro para instalações.
Inclui: Marcação. Montagem, ligação e verificação do seu correto funcionamento.
Critério de medição de projeto: Número de unidades previstas, segundo documentação gráfica de Projeto.
Critério de quantitativos de obra: Medir-se-á o número de unidades realmente executadas segundo especificações de Projeto.

| Código | Un | Descrição | Rendimento | Preço | Importância |
|---|---|---|---|---|---|
| mt34lle180t | Un | Luminária quadrada para hospital, de teto, de chapa de aço, acabamento termoesmaltado, de cor branca acabamento mate, com tratamento antibacteriano, regulação DALI, de 44 W, alimentação a 220/240 V e 50-60 Hz, de 600x600x90 mm, com lâmpada LED, temperatura de cor 4000 K, óptica formada por refletor de alto rendimento, feixe de luz extensivo 82°, difusor microprismático de alta transparência, cobertura óptica com vidro de segurança temperado, marco embelezador de alumínio extrudido, índice unificado de encandeamento menor que 19, índice de reprodução cromática maior de 80, fluxo luminoso 4707 lúmens, grau de proteção IP65, com sistema de fixação e dispositivos de ligação, para embutir. (material) | 1.000 | 4756.42 | 4756.42 |
| mo003 | h | Eletricista. (mão de obra) | 0.280 | 40.91 | 11.45 |
| mo102 | h | Ajudante de eletricista. (mão de obra) | 0.280 | 30.78 | 8.62 |
| % | % | Custos diretos complementares | 2 % | 4776.49 | 95.53 |
|  |  | Custos diretos |  |  | 4872.02 |
