# Luminária quadrada com lâmpada LED. Instalação suspensa

- Propriedade do ficheiro: CYPE INGENIEROS, S.A.
- Formato: FIEBDC-3/2002
- Âmbito geográfico: Brasil
- Moeda: BRL
- Custos indiretos: 3.00 %
- Despesas gerais: 13.00 %
- Lucro: 6.00 %
- IVA: 17.00 %

## I Instalações

### II Iluminação

#### III Interior

**III151** Un Luminária quadrada com lâmpada LED. Instalação suspensa.
Luminária quadrada, regulação 0-10 V, de 595x595x34 mm, de 40 W, alimentação a 220/240 V e 50-60 Hz, com lâmpada LED não substituível, temperatura de cor 6000 K, óptica formada por refletor revestido com alumínio vaporizado, acabamento alto brilho, de alto rendimento, feixe de luz extensivo 120°, difusor de polimetilmetacrilato (PMMA), marco embelezador de alumínio injetado, acabamento termoesmaltado, de cor branca, sistema de suspensão por cabo de aço, índice unificado de encandeamento menor que 19, índice de reprodução cromática maior de 80, fluxo luminoso 4297 lúmens, grau de proteção IP44. Instalação suspensa.
Inclui: Marcação. Montagem, ligação e verificação do seu correto funcionamento.
Critério de medição de projeto: Número de unidades previstas, segundo documentação gráfica de Projeto.
Critério de quantitativos de obra: Medir-se-á o número de unidades realmente executadas segundo especificações de Projeto.

| Código | Un | Descrição | Rendimento | Preço | Importância |
|---|---|---|---|---|---|
| mt34plg010r | Un | Luminária quadrada, regulação 0-10 V, de 595x595x34 mm, de 40 W, alimentação a 220/240 V e 50-60 Hz, com lâmpada LED não substituível, temperatura de cor 6000 K, óptica formada por refletor revestido com alumínio vaporizado, acabamento alto brilho, de alto rendimento, feixe de luz extensivo 120°, difusor de polimetilmetacrilato (PMMA), marco embelezador de alumínio injetado, acabamento termoesmaltado, de cor branca, sistema de suspensão por cabo de aço, índice unificado de encandeamento menor que 19, índice de reprodução cromática maior de 80, fluxo luminoso 4297 lúmens, grau de proteção IP44. (material) | 1.000 | 673.72 | 673.72 |
| mo003 | h | Eletricista. (mão de obra) | 0.224 | 40.91 | 9.16 |
| mo102 | h | Ajudante de eletricista. (mão de obra) | 0.224 | 30.78 | 6.89 |
| % | % | Custos diretos complementares | 2 % | 689.77 | 13.80 |
|  |  | Custos diretos |  |  | 703.57 |
