# Luminária com lâmpada LED, para garagem

- Propriedade do ficheiro: CYPE INGENIEROS, S.A.
- Formato: FIEBDC-3/2002
- Âmbito geográfico: Brasil
- Moeda: BRL
- Custos indiretos: 3.00 %
- Despesas gerais: 13.00 %
- Lucro: 6.00 %
- IVA: 17.00 %

## I Instalações

### II Iluminação

#### III Interior

**III011** Un Luminária com lâmpada LED, para garagem.
Luminária com graus de proteção IP65 e IK08, de 664x100x110 mm, de 11 W, alimentação a 220/240 V e 50-60 Hz, com 1 lâmpada LED, temperatura de cor 3000 K, índice unificado de encandeamento menor que 19, índice de reprodução cromática maior de 80, fluxo luminoso 1570 lúmens, difusor de policarbonato opalino, corpo de ABS e refletor de chapa de aço, acabamento pintado, de cor branca. Instalação na superfície do teto em garagem.
Inclui: Marcação. Montagem, ligação e verificação do seu correto funcionamento.
Critério de medição de projeto: Número de unidades previstas, segundo documentação gráfica de Projeto.
Critério de quantitativos de obra: Medir-se-á o número de unidades realmente executadas segundo especificações de Projeto.

| Código | Un | Descrição | Rendimento | Preço | Importância |
|---|---|---|---|---|---|
| mt34lgg010a | Un | Luminária com graus de proteção IP65 e IK08, de 664x100x110 mm, de 11 W, alimentação a 220/240 V e 50-60 Hz, com 1 lâmpada LED, temperatura de cor 3000 K, índice unificado de encandeamento menor que 19, índice de reprodução cromática maior de 80, fluxo luminoso 1570 lúmens, difusor de policarbonato opalino, corpo de ABS e refletor de chapa de aço, acabamento pintado, de cor branca. (material) | 1.000 | 411.85 | 411.85 |
| mo003 | h | Eletricista. (mão de obra) | 0.292 | 40.91 | 11.95 |
| mo102 | h | Ajudante de eletricista. (mão de obra) | 0.292 | 30.78 | 8.99 |
| % | % | Custos diretos complementares | 2 % | 432.79 | 8.66 |
|  |  | Custos diretos |  |  | 441.45 |
