# Luminária retangular tipo Downlight, com lâmpada LED. Instalação embutida

- Propriedade do ficheiro: CYPE INGENIEROS, S.A.
- Formato: FIEBDC-3/2002
- Âmbito geográfico: Brasil
- Moeda: BRL
- Custos indiretos: 3.00 %
- Despesas gerais: 13.00 %
- Lucro: 6.00 %
- IVA: 17.00 %

## I Instalações

### II Iluminação

#### III Interior

**III103** Un Luminária retangular tipo Downlight, com lâmpada LED. Instalação embutida.
Luminária fixa de teto tipo Downlight, de chapa de aço, acabamento termoesmaltado, de cor branca acabamento mate, não regulável, de 24 W, alimentação a 220/240 V e 50-60 Hz, de 237x124x78 mm, com duas lâmpadas LED, temperatura de cor 3000 K, óptica formada por refletor revestido com alumínio vaporizado, acabamento alto brilho, de alto rendimento, feixe de luz extensivo 72°, marco embelezador, índice unificado de encandeamento menor que 19, índice de reprodução cromática maior de 80, fluxo luminoso 2100 lúmens, grau de proteção IP40, com molas de fixação. Instalação embutida.
Inclui: Marcação. Montagem, ligação e verificação do seu correto funcionamento.
Critério de medição de projeto: Número de unidades previstas, segundo documentação gráfica de Projeto.
Critério de quantitativos de obra: Medir-se-á o número de unidades realmente executadas segundo especificações de Projeto.

| Código | Un | Descrição | Rendimento | Preço | Importância |
|---|---|---|---|---|---|
| mt34lle085a | Un | Luminária fixa de teto tipo Downlight, de chapa de aço, acabamento termoesmaltado, de cor branca acabamento mate, não regulável, de 24 W, alimentação a 220/240 V e 50-60 Hz, de 237x124x78 mm, com duas lâmpadas LED, temperatura de cor 3000 K, óptica formada por refletor revestido com alumínio vaporizado, acabamento alto brilho, de alto rendimento, feixe de luz extensivo 72°, marco embelezador, índice unificado de encandeamento menor que 19, índice de reprodução cromática maior de 80, fluxo luminoso 2100 lúmens, grau de proteção IP40, com molas de fixação, para embutir. (material) | 1.000 | 1284.59 | 1284.59 |
| mo003 | h | Eletricista. (mão de obra) | 0.337 | 40.91 | 13.79 |
| mo102 | h | Ajudante de eletricista. (mão de obra) | 0.337 | 30.78 | 10.37 |
| % | % | Custos diretos complementares | 2 % | 1308.75 | 26.18 |
|  |  | Custos diretos |  |  | 1334.93 |
