# Luminária linear, com lâmpada LED. Instalação embutida

- Propriedade do ficheiro: CYPE INGENIEROS, S.A.
- Formato: FIEBDC-3/2002
- Âmbito geográfico: Brasil
- Moeda: BRL
- Custos indiretos: 3.00 %
- Despesas gerais: 13.00 %
- Lucro: 6.00 %
- IVA: 17.00 %

## I Instalações

### II Iluminação

#### III Interior

**III133** Un Luminária linear, com lâmpada LED. Instalação embutida.
Luminária linear de teto, de chapa de aço, acabamento termoesmaltado, de cor branca acabamento mate, não regulável, de 26 W, alimentação a 220/240 V e 50-60 Hz, de 1200x166x67 mm, com três lâmpadas LED LED830, temperatura de cor 3000 K, óptica formada por refletor revestido com alumínio vaporizado, acabamento alto brilho, de alto rendimento, feixe de luz extensivo 72°, marco embelezador, índice unificado de encandeamento menor que 19, índice de reprodução cromática maior de 80, fluxo luminoso 2558 lúmens, grau de proteção IP40, com kit de início e final de linha para luminária linear. Instalação embutida.
Critérios considerados na determinação do preço da unidade de obra: O preço não inclui os trabalhos auxiliares de pedreiro para instalações.
Inclui: Marcação. Montagem, ligação e verificação do seu correto funcionamento.
Critério de medição de projeto: Número de unidades previstas, segundo documentação gráfica de Projeto.
Critério de quantitativos de obra: Medir-se-á o número de unidades realmente executadas segundo especificações de Projeto.

| Código | Un | Descrição | Rendimento | Preço | Importância |
|---|---|---|---|---|---|
| mt34lle100a | Un | Luminária linear de teto, de chapa de aço, acabamento termoesmaltado, de cor branca acabamento mate, não regulável, de 26 W, alimentação a 220/240 V e 50-60 Hz, de 1200x166x67 mm, com três lâmpadas LED LED830, temperatura de cor 3000 K, óptica formada por refletor revestido com alumínio vaporizado, acabamento alto brilho, de alto rendimento, feixe de luz extensivo 72°, marco embelezador, índice unificado de encandeamento menor que 19, índice de reprodução cromática maior de 80, fluxo luminoso 2558 lúmens, grau de proteção IP40, para embutir. (material) | 1.000 | 2126.18 | 2126.18 |
| mt34lle101a | Un | Kit de início e final de linha para luminária linear, com dispositivos de ligação. (material) | 1.000 | 56.78 | 56.78 |
| mo003 | h | Eletricista. (mão de obra) | 0.337 | 40.91 | 13.79 |
| mo102 | h | Ajudante de eletricista. (mão de obra) | 0.337 | 30.78 | 10.37 |
| % | % | Custos diretos complementares | 2 % | 2207.12 | 44.14 |
|  |  | Custos diretos |  |  | 2251.26 |
