# Luminária linear, com lâmpada LED. Instalação suspensa

- Propriedade do ficheiro: CYPE INGENIEROS, S.A.
- Formato: FIEBDC-3/2002
- Âmbito geográfico: Brasil
- Moeda: BRL
- Custos indiretos: 3.00 %
- Despesas gerais: 13.00 %
- Lucro: 6.00 %
- IVA: 17.00 %

## I Instalações

### II Iluminação

#### III Interior

**III153** Un Luminária linear, com lâmpada LED. Instalação suspensa.
Luminária linear de teto, não regulável, com corpo de alumínio extrudido de cor branca, de 25 W, alimentação a 220/240 V e 50-60 Hz, de 50x1950x75 mm, com lâmpada LED LED830, temperatura de cor 3000 K, difusor de policarbonato opalino cor gelo, índice de reprodução cromática maior de 80, fluxo luminoso 1950 lúmens, grau de proteção IP20, com kit de início e final de linha para luminária linear, elementos de fixação cor branca para instalação de luminária suspensa e sistema com cabo de aço para instalação de luminária suspensa regulável em altura até 1,5 m, acabamento cromado. Instalação suspensa.
Inclui: Marcação. Montagem, ligação e verificação do seu correto funcionamento.
Critério de medição de projeto: Número de unidades previstas, segundo documentação gráfica de Projeto.
Critério de quantitativos de obra: Medir-se-á o número de unidades realmente executadas segundo especificações de Projeto.

| Código | Un | Descrição | Rendimento | Preço | Importância |
|---|---|---|---|---|---|
| mt34lle130bk | Un | Luminária linear de teto, não regulável, com corpo de alumínio extrudido de cor branca, de 25 W, alimentação a 220/240 V e 50-60 Hz, de 50x1950x75 mm, com lâmpada LED LED830, temperatura de cor 3000 K, difusor de policarbonato opalino cor gelo, índice de reprodução cromática maior de 80, fluxo luminoso 1950 lúmens, grau de proteção IP20. (material) | 1.000 | 1366.44 | 1366.44 |
| mt34lle131b | Un | Kit de início e final de linha para luminária linear, com dispositivos de ligação. (material) | 1.000 | 218.10 | 218.10 |
| mt34lle132a | Un | Elementos de fixação cor branca para instalação de luminária suspensa. (material) | 1.000 | 39.02 | 39.02 |
| mt34lle133a | Un | Sistema com cabo de aço para instalação de luminária suspensa regulável em altura até 1,5 m, acabamento cromado. (material) | 1.000 | 123.17 | 123.17 |
| mo003 | h | Eletricista. (mão de obra) | 0.449 | 40.91 | 18.37 |
| mo102 | h | Ajudante de eletricista. (mão de obra) | 0.449 | 30.78 | 13.82 |
| % | % | Custos diretos complementares | 2 % | 1778.92 | 35.58 |
|  |  | Custos diretos |  |  | 1814.50 |
