# Projetor sobre trilho eletrificado monofásica

- Propriedade do ficheiro: CYPE INGENIEROS, S.A.
- Formato: FIEBDC-3/2002
- Âmbito geográfico: Brasil
- Moeda: BRL
- Custos indiretos: 3.00 %
- Despesas gerais: 13.00 %
- Lucro: 6.00 %
- IVA: 17.00 %

## I Instalações

### II Iluminação

#### III Interior

**III211** Un Projetor sobre trilho eletrificado monofásica.
Projetor de alumínio injetado, de cor branca acabamento mate texturizado, com haste de alumínio anodizado acabamento brilhante e compartimento elétrico de composto termoplástico, não regulável, de 15 W, alimentação a 220/240 V e 50-60 Hz, de 40 de diâmetro e 110 mm de altura, com lâmpada LED não substituível, temperatura de cor 3000 K, óptica formada por refletor de alto rendimento, feixe de luz intensivo 15°, índice de reprodução cromática maior de 90, fluxo luminoso 791 lúmens, grau de proteção IP20. Instalação sobre trilho eletrificado monofásica.
Critérios considerados na determinação do preço da unidade de obra: O preço não inclui a trilho eletrificado monofásica.
Inclui: Marcação. Montagem, ligação e verificação do seu correto funcionamento.
Critério de medição de projeto: Número de unidades previstas, segundo documentação gráfica de Projeto.
Critério de quantitativos de obra: Medir-se-á o número de unidades realmente executadas segundo especificações de Projeto.

| Código | Un | Descrição | Rendimento | Preço | Importância |
|---|---|---|---|---|---|
| mt34lle285a | Un | Projetor para trilho eletrificado monofásica, de alumínio injetado, de cor branca acabamento mate texturizado, com haste de alumínio anodizado acabamento brilhante e compartimento elétrico de composto termoplástico, não regulável, de 15 W, alimentação a 220/240 V e 50-60 Hz, de 40 de diâmetro e 110 mm de altura, com lâmpada LED não substituível, temperatura de cor 3000 K, óptica formada por refletor de alto rendimento, feixe de luz intensivo 15°, índice de reprodução cromática maior de 90, fluxo luminoso 791 lúmens, grau de proteção IP20. (material) | 1.000 | 1066.66 | 1066.66 |
| mo003 | h | Eletricista. (mão de obra) | 0.112 | 40.91 | 4.58 |
| mo102 | h | Ajudante de eletricista. (mão de obra) | 0.112 | 30.78 | 3.45 |
| % | % | Custos diretos complementares | 2 % | 1074.69 | 21.49 |
|  |  | Custos diretos |  |  | 1096.18 |
