# Luminária sobre canaleta pré-cablada

- Propriedade do ficheiro: CYPE INGENIEROS, S.A.
- Formato: FIEBDC-3/2002
- Âmbito geográfico: Brasil
- Moeda: BRL
- Custos indiretos: 3.00 %
- Despesas gerais: 13.00 %
- Lucro: 6.00 %
- IVA: 17.00 %

## I Instalações

### II Iluminação

#### III Interior

**III260** Un Luminária sobre canaleta pré-cablada.
Luminária de chapa de aço, acabamento termoesmaltado, de cor branca, não regulável, de 68 W, alimentação a 220/240 V e 50-60 Hz, de 124,2x1518x96,3 mm, com lâmpada LED não substituível, temperatura de cor 4000 K, óptica formada por refletor revestido com alumínio vaporizado, acabamento alto brilho, de alto rendimento, feixe de luz extensivo, índice de reprodução cromática maior de 80, fluxo luminoso 7350 lúmens, grau de proteção IP20. Instalação sobre canaleta pré-cablada.
Critérios considerados na determinação do preço da unidade de obra: O preço não inclui a canaleta pré-cablada.
Inclui: Marcação. Montagem, ligação e verificação do seu correto funcionamento.
Critério de medição de projeto: Número de unidades previstas, segundo documentação gráfica de Projeto.
Critério de quantitativos de obra: Medir-se-á o número de unidades realmente executadas segundo especificações de Projeto.

| Código | Un | Descrição | Rendimento | Preço | Importância |
|---|---|---|---|---|---|
| mt34lle170ba | Un | Luminária para canaleta pré-cablada, de chapa de aço, acabamento termoesmaltado, de cor branca, não regulável, de 68 W, alimentação a 220/240 V e 50-60 Hz, de 124,2x1518x96,3 mm, com lâmpada LED não substituível, temperatura de cor 4000 K, óptica formada por refletor revestido com alumínio vaporizado, acabamento alto brilho, de alto rendimento, feixe de luz extensivo, índice de reprodução cromática maior de 80, fluxo luminoso 7350 lúmens, grau de proteção IP20. (material) | 1.000 | 1747.88 | 1747.88 |
| mo003 | h | Eletricista. (mão de obra) | 0.168 | 40.91 | 6.87 |
| mo102 | h | Ajudante de eletricista. (mão de obra) | 0.168 | 30.78 | 5.17 |
| % | % | Custos diretos complementares | 2 % | 1759.92 | 35.20 |
|  |  | Custos diretos |  |  | 1795.12 |
