# Caixa de rede individual

- Propriedade do ficheiro: CYPE INGENIEROS, S.A.
- Formato: FIEBDC-3/2002
- Âmbito geográfico: Brasil
- Moeda: BRL
- Custos indiretos: 3.00 %
- Despesas gerais: 13.00 %
- Lucro: 6.00 %
- IVA: 17.00 %

## I Instalações

### IL Infra-estrutura de telecomunicações

#### ILI Canalizações internas

**ILI025** Un Caixa de rede individual.
Caixa de passagem da rede individual, com corpo e tampa de material termoplástico, de 100x200x55 mm. Instalação embutida em parede de alvenaria. Inclusive acessórios, peças especiais e fixações.
Critérios considerados na determinação do preço da unidade de obra: O preço não inclui os trabalhos auxiliares de pedreiro para instalações.
Inclui: Marcação. Colocação e fixação da caixa.
Critério de medição de projeto: Número de unidades previstas, segundo documentação gráfica de Projeto.
Critério de quantitativos de obra: Medir-se-á o número de unidades realmente executadas segundo especificações de Projeto.

| Código | Un | Descrição | Rendimento | Preço | Importância |
|---|---|---|---|---|---|
| mt40ipt035d | Un | Caixa de passagem da rede individual, com corpo e tampa de material termoplástico, de 100x200x55 mm, para embutir em parede de alvenaria. Inclusive acessórios, peças especiais e fixações. (material) | 1.000 | 7.50 | 7.50 |
| mo056 | h | Ajudante de instalador de telecomunicações. (mão de obra) | 0.113 | 30.78 | 3.48 |
| % | % | Custos diretos complementares | 2 % | 10.98 | 0.22 |
|  |  | Custos diretos |  |  | 11.20 |
